# Museumserweiterung
Angebotsaufforderung (GAEB 90, DA83)
DV-Nummer: HSH
Währung: EUR

## Abbrucharbeiten
Datum: 23.02.26

*Hinweis*
1.1 AUFTRAGGEBER
Auftraggeber ist die Stadt Weißenfels vertreten durch
den Fachbereich III, Abteilung Hochbau.
Eigentümerin und Hauptnutzerin des
Heinrich-Schütz-Hauses ist die Stadt Weißenfels.

Adresse Auftraggeber:
Stadt Weißenfels
Fachbereich III, Abteilung Hochbau
Markt 1, 06667 Weißenfels

1.2 OBJEKTBESCHREIBUNG
Das Heinrich-Schütz-Haus ist das einzige original
erhaltene Wohnhaus des ersten deutschen Komponisten
von internationaler Bedeutung. Heinrich Schütz erwarb
das Gebäude im August 1651 und ließ es zu seinem
Altersdomizil umbauen. Der im Jahr 1552 errichtete Bau
zählt zu den bedeutendsten Renaissancebauten der
Stadt Weißenfels und des Landes Sachsen-Anhalt und
besitzt als Kulturerbe internationalen Rang.
Heute dient das Heinrich-Schütz-Haus sowohl als Museum
als auch als Veranstaltungsort und stellt eine
zentrale kulturelle Einrichtung der Stadt dar. Ergänzt
wird der Renaissancebau durch ein Hintergebäude aus
dem 19. Jahrhundert, das derzeit Büro-, Wirtschafts-
und Sanitärräume aufnimmt. Östlich angrenzend
befindet sich auf dem Grundstück Nikolaistraße 9 ein
leerstehendes Bestandsgebäude.
Im Rahmen der geplanten Maßnahme beabsichtigt die
Stadt Weißenfels, das Hintergebäude aus dem 19.
Jahrhundert grundlegend zu sanieren und auf dem
Grundstück Nikolaistraße 9 einen Erweiterungsneubau zu
errichten. Ziel ist es, bestehende funktionale
Defizite im Museums- und Konzertbetrieb zu beheben,
insbesondere im Hinblick auf die heutigen
Anforderungen an Brandschutz und Barrierefreiheit.
Darüber hinaus wird der zum Ensemble gehörende
Innenhof vollständig erneuert.
Das historische Hauptgebäude aus der Renaissance,
zuletzt 2011 saniert, bleibt weitgehend in seinem
aktuellen baulichen Zustand erhalten und wird
funktional sowie baulich an den neuen Erweiterungsbau
angebunden.

*Hinweis*
2.1 LAGE DER BAUSTELLE, UMGEBUNGSBEDINGUNGEN,
ZUFAHRTSMÖGLICHKEITEN
Die Baustelle für die Baumaßnahmen am
Heinrich-Schütz-Haus in Weißenfels befindet sich in der
Nikolaistraße am südlichen Rand der historischen
Altstadt. Das Bauareal ist in eine geschlossene
Blockrandbebauung eingebunden und wird über die
Nikolaistraße erschlossen.
Die Hauptzufahrt zur Baustelle erfolgt von Norden über
die Klosterstraße und die Marienkirchgasse und von
Süden über die Nikolaistrasse. Die nördliche
Baustelleneinrichtungsfläche auf dem Grundstück
Klosterstraße
10 ist über die Klosterstraße erreichbar.
Im Bereich vor dem Haupteingang des Haupthauses
entlang der Nikolaistraße befindet sich die südliche
Baustelleneinrichtungsfläche. Diese umfasst die
Stellfläche für den Baukran sowie eine Fläche für die
Anlieferung durch LKW. Die südliche BE-Fläche ist
ebenfalls durch einen Bauzaun mit Tor gesichert.
In der Marienkirchgasse herrscht absolutes
Halteverbot. Die Anwohnerzufahrt über die
Klosterstraße ist eine
Einbahnstraße.

Adresse der Baustelle:
Heinrich- Schütz- Haus Weißenfels
Nikolaistraße 13
06667 Weißenfels

2.2 ART UND LAGE DER BAULICHEN ANLAGEN
Der Baubereich umfasst ein Gebäudekomplex mit
folgenden Bauteilen:
Haupthaus Bestand (Heinrich-Schütz-Haus)
Untergeschoss (Ungenutzt), Erdgeschoss, 1.
Obergeschoss, 1. Dachgeschoss, Dach
Breite ca. 12 m, Länge ca. 15 m
Geschosshöhen: EG 3,68 m, 1.OG 3,46 m, 1. DG 2,54 m
Hinterhaus, Bestand,
Erdgeschoss, 1. bis 2. Obergeschoss, Dach
Breite ca. 5 m, Länge ca. 15 m
Geschosshöhen: EG 4,80 m, 1.OG 3,11 m, 2.OG 2,34 m,
Dach 2,15 m
Erweiterungsbau, Neubau
Erdgeschoss, 1. Obergeschoss, Dach
Breite ca. 7 m, Länge ca. 15 m
Geschosshöhen: EG 3,56 m, 1.OG 3,38 m, Dach 7,30 m
Innenhof
Fläche ca. 135 m²

Gemeinsam bilden Haupthaus, Erweiterungsbau und
Hinterhaus eine L-förmige Grundrissstruktur, die einen
Innenhof fasst.Der Zugang zum Hinterhaus erfolgt vom
Innenhof aus über die Klosterstraße sowie über die
Marienkirchgasse. Der Zugang zum Neubau erfolgt über
die Baustelle über den Innenhof.

2.3 VERKEHRSVERHÄLTNISSE AUF DER BAUSTELLE
Das Be- und Entladen der Baufahrzeuge erfolgt
ausschließlich innerhalb der Baustelleneinrichtung. Das
Befahren der Baustelleneinrichtung ist nur zum Zwecke
des An- und Abtransports zulässig.
Parkmöglichkeiten stehen in der Nikolaistraße und
Klosterstraße zur Verfügung. Ein Anspruch auf die
Nutzung dieser Stellplätze besteht jedoch nicht. Bei
Bedarf kann der AN eine Ausnahmegenehmigung zum
Parken bei Straßenverkehrsbehörde beantragen

2.4 BAUSTROM, BAUWASSER
Die Anschlüsse für Baustrom und Bauwasser werden vom
Auftraggeber innerhalb der BE zur Verfügung
gestellt.
Bauwasseranschluss bis 3/4 Zoll.
Baustrom BE als 230 V, 16 A und 32 A.
Ein Stromanschluss für einen Baukran kann nicht zur
Verfügung gestellt werden!
Von diesen Übergabepunkten hat der AN seine eigenen
Versorgungen bis zu seinen Arbeitspunkten selbst
herzustellen, zu unterhalten, zu warten und abzubauen.
Alle eigenen Versorgungsleitungen sind nach
Arbeitsende an den bauseitigen
Baustellenübergabepunkten abzuschalten bzw.
abzusperren.
Ein Abwasseranschluss für Baustellenabwässer steht
nicht zur Verfügung. Abwässer zum Spülen und
Reinigen von Geräten etc. sind durch den Auftragnehmer
aufzufangen und in seinem eigenen Betrieb
geordnet zu entsorgen.
Durch den AG werden Bauzäune zur Abgrenzung der
Baustelleneinrichtungsfläche (BE) vom öffentlichen
Bereich gestellt.

2.5 ALLGEMEINE BAUSTELLENEINRICHTUNG
Das Aufstellen von Bauschuttcontainern, die Fläche für
Anlieferung sowie die Lagerung von Baumaterialien
ist auf den im Baustelleneinrichtungsplan (BE-Plan)
ausgewiesenen Flächen zulässig.

2.6 ART UND UMFANG DES SCHUTZES VON VERKEHRSFLÄCHEN,
BAUTEILEN, BAUWERKEN U.A.
Da das Heinrich-Schütz-Haus unter Denkmalschutz steht,
ist vom Auftragnehmer (AN) sicherzustellen, dass
sämtliche vorhandenen Fassaden, Mauern sowie sonstige
Oberflächen während der Ausführung seiner
Arbeiten nicht beschädigt werden.
Die Giebelwand des Haupthauses wird nach dem Abbruch
des Gebäudes in der Nikolaistraße 9 und vor
Beginn der Bauarbeiten mit geeigneten Schutzmaßnahmen
versehen. Unabhängig davon ist vom AN
jederzeit besondere Sorgfalt und Rücksichtnahme walten
zu lassen.
Sofern der AN den öffentlichen Straßenraum nutzt, ist
vor Beginn der jeweiligen Maßnahmen eine
Beweissicherung durchzuführen.

2.7 BRANDSCHUTZ
Alle Zufahrten, Zugänge, Angriffs- und Rettungswege
der Feuerwehr zu den einzelnen Gebäudeteilen des
Heinrich- Schütz- Hauses und auch zu den benachbarten
Gebäuden sind stets freizuhalten und dürfen nicht
verbaut bzw. verstellt werden. In der Marienkirchgasse
befindet sich eine Feuerwehrzufahrt.
Im gesamten Baustellenbereich besteht Rauchverbot.

2.8 SCHUTTBESEITIGUNG, ENTSORGUNG VON VERPACKUNG UND
MÜLL
Der bei den Arbeiten des AN anfallende Schutt
(Bauschutt, Verpackungsmaterial und sonstige Abfälle)
ist in
Schuttbehältern des AN zu sammeln. In der
Baustelleneinrichtung werden Flächen zur Aufstellung
von
Containern eingerichtet. Ein allgemeiner Schutt-/
Baumischabfallcontainer vom AG wird nicht zur Verfügung
gestellt.
Die Schuttbeseitigung einschl. der Beseitigung von
Baumüll und Verunreinigungen, die durch den AN
verursacht werden, sind laufend, spätestens jedoch am
letzten Werktag der Woche auszuführen.
Verpackungen sind täglich zu beseitigen.
Verunreinigungen, die der AN außerhalb seines
Leistungsbereichs
verursacht hat, sind von Ihm sofort zu beseitigen.
Verunreinigungen durch den AN im öffentlichen Bereich
sind vom AN sofort zu entfernen.

2.9 SCHUTZ GEGEN BAULÄRM, STAUB, VIBRATIONEN,
ERSCHÜTTERUNGEN UND
SCHWINGUNGSÜBERTRAGUNG
Die öffentlichen Vorschriften zum Schutz vor Baulärm
und Luftverunreinigung sind einzuhalten.

2.10 SICHERUNG DES BAUSTELLENBEREICHS
Die Baustelle ist durch einen Bauzaun mit
abschließbaren Toren abgegrenzt. Darüber hinaus gibt
es keine
weiteren Sicherheitsmaßnahmen.

2.11 ARBEITSSCHUTZ
Vom AG ist ein Sicherheits- und Gesundheitskoordinator
(SiGeKo) eingesetzt.
Für alle Arbeiten ist der AN verpflichtet sämtliche
staatliche und berufsgenossenschaftliche Vorschriften,
z. B.
Arbeitsstättenverordnung,
Betriebssicherheitsverordnung,
Unfallverhütungsvorschrift Bauarbeiten, sowie
Richtlinien und Regeln, z. B. Regeln zum Arbeitsschutz
auf Baustellen (RAB), Technischen Regeln für
Gefahrstoffe (TRGS) mit entsprechenden
Informationsmöglichkeiten im
Gefahrstoffinformationssystem der
Bauwirtschaft (GISBAU), Technische Regeln für
biologische Arbeitsstoffe (TRBA),
Arbeitsstättenrichtlinien
(ASR), sowie für die Baubranche relevante
arbeitswissenschaftliche Erkenntnisse zu Grunde zu
legen und
einzuhalten. Dies ist in die Einheitspreise
einzukalkulieren.
Jeder AN hat für seinen Tätigkeitsbereich eine
spezifische Gefährdungsbeurteilung durchzuführen,
entsprechende Schutzmaßnahmen festzulegen, diese vor
Baubeginn an den AG und den SiGeKo zu
übergeben und auf der Baustelle einsehbar vorzuhalten.

Adresse SiGeKo:
Herr Feine, Herr Engler
Steinbacher-Consult GmbH
Gustav-Adolf-Straße 1 a, 06686 Lützen

2.12 MATERIALANLIEFERUNG
Die Anlieferung von Material hat fracht- und
verpackungsfrei bis zur Verwendungsstelle zu erfolgen.
Mit
"frachtfrei" ist gemeint, dass in den Einzelpreisen
alle Transportkosten bis zur Verwendungsstelle
enthalten
sind.
Hilfskräfte zum Entladen der Teile werden nicht zur
Verfügung gestellt. Alle Lieferungen, auch kleinsten
Umfangs, sind vom AN auf der Baustelle in Empfang zu
nehmen; an den AG gesandte Lieferungen werden
auf Kosten des AN an den Absender zurückgeschickt.

2.13 GELTENDE RICHTLINIEN
Der Ausführung werden die entsprechenden DIN-Normen
zugrunde gelegt. Die Vergabe- und
Vertragsordnungen für Bauleistungen (aktuelle VOB 2019
mit Ergänzungsband 2023) werden
Vertragsbestandteil. Die Vorbemerkungen gelten für
alle an diesem Projekt beteiligten Gewerke und werden
bei Vergabe Auftragsbestandteil. Pauschalangebote
werden nicht zugelassen.

Für die Ausführung der Arbeiten gelten nacheinander:
a) das Leistungsverzeichnis mit den eingesetzten
Einheitspreisen und der schriftliche Auftrag
b) die für die Ausführung zur Verfügung gestellten
Übersichtspläne und die Anweisungen des Auftraggebers
(AG) vor Ort
c) die allgemeinen Vorbemerkungen
d) Allgemeine Vertragsbedingungen für Bauleistungen
der aktuellen Fassungen (VOB/B) und Allgemeine
Technische Vertragsbedingungen für Bauleistungen
(VOB/C)
e) DIN-Normen, Richtlinien, Verordnungen, allgemein
anerkannte Regeln der Bautechnik und Baukunst
f) denkmalpflegerische Anordnungen, Auflagen und
Hinweise
g) Baugenehmigung

2.14 BAUTAGESBERICHT
Der AN hat auf der Baustelle ein Bautagesbericht zu
führen mit arbeitstäglichen Eintragungen und
wöchentlicher Vorlage zur Abzeichnung beim AG. Die
Aufwendungen zur Führung des Baustellentagebuches
sind in die Einheitspreise des Angebots
einzukalkulieren.
Inhalt der Bautagesberichte:
Allgemeine Angaben (Datum, Objekt, Adresse)
Wetterbedingungen (Temperatur, Niederschlag, Witterung)
Anzahl und Einsatzbereich der Arbeitskräfte
Name, Qualifikation der Mitarbeitenden
Einsatz von Geräten, Maschinen und Materialien
Art und Umfang der ausgeführten Arbeiten (ggf. mit
Bezeichnung der Achsen), sonstige
Bauleistungen
Ggf. Fotodokumentation der Bauausführungen, die später
für die Erstellung einer Dokumentation
benötigt werden
Begehungen, Planungsbesprechungen
Sonstiges

*Hinweis*
3.1 ARBEITEN ANDERER GEWERKE
Der AN ist zu rücksichtsvollem Umgang angehalten. Der
AN ist für die sichere Verwahrung eigener Geräte,
Werkzeuge, Materialien und Unterlagen im
Arbeitsbereich selbst verantwortlich.

3.2 ERLÄUTERUNG ZU DEN AUSGESCHRIEBENEN ARBEITEN
Bei dem Wohnhaus in der Nikolaistraße 9 handelt es
sich um einen Totalabbruch, um den Erweiterungsbau
für das Haupthaus neu errichten zu können.
Das Hinterhaus in der Nikolaistraße 13 wird im Rahmen
der Sanierungsmaßnahme bis auf den Rohbau
zurückgebaut, ausgenommen ist die Außenwandbekleidung
der nördlichen Giebelwand (WDVS).
Die Decken des Zwischengeschosses, die sich derzeit
noch über der Musikwerkstatt und dem
Hausanschlussraum befinden, werden vollständig
inklusive der Holzbalken zurückgebaut, um den Raum
künftig mit einer größeren Raumhöhe nutzbar zu machen.
Die Außenanlagen im Innenhof werden vollständig
abgebrochen. Dies umfasst die Pflasterflächen,
Ummauerungen, Vegetation, Tore sowie weitere Einbauten.
Zusätzlich wird im öffentlichen Straßenraum der
Marienkirchgasse der Bodenbelag im Zuge der Erdarbeiten
für eine neue Medienverlegung aufgenommen und
abgebrochen.

3.3 PERSONAL
Auf der Baustelle muss bei der Durchführung von
Bauleistungen entsprechend der zu erbringenden Leistung
qualifiziertes Personal eingesetzt werden. Personen,
die gegen Arbeitsschutz- und
Unfallverhütungsvorschriften verstoßen oder den
Anweisungen des Bauherrn oder seiner Beauftragten
hierzu nicht Folge leisten, sind abzuberufen und zu
ersetzen.
Die Projektsprache ist deutsch, d.h. es muss ständig
eine der deutschen Sprache kundige, fachlich
geeignete Person als Ansprechpartner vor Ort sein.
Der Auftragnehmer hat dafür zu sorgen, dass sein
Fachbauleiter und dessen Stellvertreter Vollmachten zur
Koordinierung aller vom Auftragnehmer auf der
Baustelle beschäftigten Personen und Arbeiten erhält.

3.4 HINWEIS ÖFFENTLICH-RECHTLICHE GENEHMIGUNGEN
Das Einholen von öffentlich-rechtlichen Genehmigungen,
soweit sie für die Leistungserbringung erforderlich
sind, ist durch den Auftragnehmer zu veranlassen, der
Aufwand hierfür ist in die Einheitspreise
einzukalkulieren.

3.5 HEBEZEUGE
Hebezeuge werden seitens des Auftraggebers nicht
gestellt und sind, wenn diese für die Erbringung
der Leistung nötig sind, durch den Auftragnehmer zu
stellen. Die Kosten sind in die Einheitspreise
einzukalkulieren.

3.6 NACHWEIS ENTSORGUNG
Die anfallenden Abbruchmassen und -mengen sind
ordnungsgemäß zu entsorgen. Abfallart und
Abfallschlüssel ergeben sich aus den nachfolgenden
einzelnen Leistungspositionen. Gemäß § 50f KrWG
i.V.m. § 2 Abs. 1 NachwV und § 3 Abs. 5 sowie § 48
KrWG sind für die ordnungsgemäße Entsorgung
entsprechende Entsorgungsnachweise beizubringen. Diese
Entsorgungsnachweise müssen folgende
Angaben enthalten:
- Name und Anschrift des Abfallerzeugers oder
Abfallbesitzers
- Anfallstelle (z.B. Angaben zum Ort der Baustelle)
- Abfallart und Abfallschlüssel
- Name und Anschrift des Transporteurs
- Name und Anschrift der Entsorgungsanlage

Für den Transport des Abbruchmaterials ist eine
gültige Transportgenehmigung vorzulegen. Für den
Transport gefährlicher Abfälle ist zusätzlich ein
gültiges Zertifikat als Entsorgungsfachbetrieb
einzureichen,
aus dem die für den Transport zugelassenen Abfallarten
eindeutig hervorgehen.

Der Nachweis über die angefallenen Mengen und Massen
erfolgt durch Vorlage von Wiegescheinen. Vor
Abtransport des Abbruchmaterials ist vom AN die
abzurechnende Menge auf einem Übernahmeschein /
Begleitschein aufzunehmen, zumindest die Anzahl, Größe
und Inhalt der abzufahrender Container sind so
vom AN dokumentieren zu lassen. Das gesamte
Abbruchmaterial ist sortenrein in getrennt
verschließbaren
Containern zu sammeln. Gefüllte Container sind ohne
Aufforderung und unverzüglich abfahren zu lassen.
Der Aufwand hierfür ist in die Einheitspreise
einzukalkulieren.

*Hinweis*
4.1 HINWEISE ZU PLANUNTERLAGEN
Dem Auftragnehmer werden nach Auftragserteilung und in
der weiteren Auftragsabwicklung alle für die
Ausführung erforderlichen vom Auftraggeber
freigegebene Pläne und sonstigen Unterlagen in
digitaler Form
(pdf-Format) zur Verfügung gestellt. Plott-, Druck-
und Vervielfältigungskosten sind vom AN im
erforderlichen
Umfang mit einzukalkulieren.

4.2 ANLAGEN ZUM LEISTUNGSVERZEICHNIS
Dem Leistungsverzeichnis sind folgende Unterlagen in
digitaler Form (pdf-Format) als Anlage beigefügt. Die
Unterlagen dienen als Ergänzung der
Leistungsbeschreibung
und somit als Kalkulationsgrundlage.

Pläne KG 300  Plan Nr.

01. Lageplan BE- Übersicht Phasen  293-5-BE-750-01

02. Grundriss KG Abbruch
26-02-20-293-5-031-ABI-G-100-100-01
03. Grundriss EG Abbruch
26-02-20-293-5-031-ABI-G-100-100-02
04. Grundriss ZG Abbruch
26-02-20-293-5-031-ABI-G-100-100-03
05. Grundriss 1.OG Abbruch
26-02-20-293-5-031-ABI-G-100-100-04
06. Grundriss 2.OG Abbruch
26-02-20-293-5-031-ABI-G-100-100-05
07. Grundriss DG Abbruch
26-02-20-293-5-031-ABI-G-100-100-06
08. Grundriss DA Abbruch
26-02-20-293-5-031-ABI-G-100-100-07

09. Schnitt A-A Abbruch
26-02-20-293-5-031-ABI-S-100-01
10. Schnitt B-B Abbruch
26-02-20-293-5-031-ABI-S-100-02
11. Schnitt C-C Abbruch
26-02-20-293-5-031-ABI-S-100-03
12. Schnitt D-D Abbruch
26-02-20-293-5-031-ABI-S-100-04
13. Schnitt E-E Abbruch
26-02-20-293-5-031-ABI-S-100-05
14. Schnitt F-F Abbruch
26-02-20-293-5-031-ABI-S-100-06
15. Schnitt H-H Abbruch
26-02-20-293-5-031-ABI-S-100-07

16.Ansicht Süd Abbruch
26-02-20-293-5-031-ABI-A-100-01
17.Ansicht Ost Abbruch
26-02-20-293-5-031-ABI-A-100-02
18.Ansicht Nord Abbruch
26-02-20-293-5-031-ABI-A-100-03

Pläne KG 500  Plan Nr.

19. Leitungskarte-0  293-5-050-L-50-02
20. Lageplan Abbruch-0  293-5-050-L-100-01
21. Schnitt A-A, Leitungsumverlegung-0
293-5-050-S-50-03
22. Schnitt B-B/C-C-0  293-5-050-S-25-04

Gutachten

23. Holzschutzgutachten
24. Baugrundgutachten
25. Schadstoffgutachten

### Titel 01 KG 300 Vorbereitende Maßnahmen

#### Bereich 01.01 Untersuchungen und Dokumentation

**01.01.01 Beweissicherung durchführen**
Durchführung der Beweissicherung zur Feststellung des
Zustandes an umliegenden Grundstücken, Gebäuden und
baulichen Anlagen, sowie befestigten Flächen.
Das Beweissicherungsverfahren ist vor Beginn der
Arbeiten mit
dem AG durchzuführen. Sämtliche Maßnahmen zur
Beweissicherung in Abstimmung mit den jeweiligen
Anliegern
bzw. Eigentümern und dem AG. Feststellung des
Zustandes der
baulichen Anlagen im Baustellen- und Zufahrtsbereich,
Versorgungs- und Entsorgungsleitungen, Bewuchs, Zäune,
Mauern, Grünflächen u. dgl. durch Lichtbildaufnahmen
mit
Datum und Übersichtsplan. Alle erforderlichen
Leistungen zur
Feststellung und Dokumentation von Schäden an
gefährdeten
bzw. beeinträchtigten baulichen Anlagen, Leitungen,
Schächten,
befestigten Flächen o. dgl. sowie benachbarter
Grundstücke
und Gebäude während der gesamten Bauzeit durchführen.
Abschlussaufnahme mit Abschlussbericht einschließlich
Auswertung durchführen. Alle Dokumentationen (Fotos und
Beschreibungen) sind dem AG in einfacher Ausfertigung
und
digital als pdf zu übergeben.
Menge: 1,000 psch

**01.01.02 Erstellen eines Arbeits- und Sicherheitsplanes**
Für Maßnahmen des Personenschutzes im Rahmen der
Schadstoffsanierung ist vor Beginn der Arbeiten ein
Arbeits- und
Sicherheitsplan (A+S-Plan) zu erstellen.
Grundlage hierfür bildet das dem Leistungsverzeichnis
als
Anlage beigefügte Schadstoffgutachten.
Der A+S-Plan dient dazu, sämtliche erforderlichen
Schutzmaßnahmen  insbesondere zum Schutz des
eingesetzten Personals  festzulegen und eine
fachgerechte
sowie sichere Durchführung der Sanierungsarbeiten
sicherzustellen.
Menge: 1,000 psch

**01.01.03 Konzept für die Abbruchtechnologie, Wohnhaus Nikolaistraße 9**
Für den Abbruch der tragenden Konstruktion des
Wohnhauses
in der Nikolaistraße 9 ist vor Beginn der Arbeiten ein
detailliertes
Konzept für die Abbruchtechnologie zu erstellen.
Grundlage für die Erstellung des Konzepts sind die
vorliegenden
Abbruchpläne sowie der Hinweistext zum Abbruch der
tragenden Konstruktion in der Nikolaistraße 9.
Das Konzept ist dem Prüfstatiker mindestens zwei
Wochen vor
Ausführung der Abbruchleistungen zur Prüfung und
Freigabe
vorzulegen. Die Abbrucharbeiten dürfen erst nach
schriftlicher
Freigabe durch den Prüfstatiker begonnen werden.
Menge: 1,000 psch

#### Bereich 01.02 Baustelleneinrichtung

**01.02.01 Einrichten und Räumen der Baustelle sowie das Vorhalten**
Einrichten und Räumen der Baustelle sowie das Vorhalten
sämtlicher für die Ausführung der nachstehend
beschriebenen
Arbeiten erforderlichen Maschinen, Geräte, Werkzeuge,
Mobiles WC sowie Bauwagen für die gesamte Dauer der
Arbeiten. Herstellung einer geeigneten Aufstellfläche
für den
Abbruchkran.

Die Baustelleneinrichtung ist vor Beginn der Arbeiten
mit der
Bauleitung abzustimmen.
Außerhalb des Bauzaunes kurzfristig abgelegte
Materialien des
Bieters sind vom Bieter eigenverantwortlich durch einen
zusätzlichen Bauzaun zu sichern.
Erforderliche sowie notwendige Sicherungsmaßnahmen sind
vom Auftragnehmer selbst zu stellen und im
Einheitspreis für
die Baustelleneinrichtung zu berücksichtigen.
Menge: 1,000 psch

**01.02.02 Baustelleneinrichtung Schadstoffsanierung**
Einrichten, Vorhalten und Räumen der
Baustelleneinrichtung
einschließlich aller erforderlichen Geräte, Maschinen,
Einrichtungen zur fachgerechten Entfernung von Schad-
und/oder Gefahrstoffen. Die Ausführung hat
entsprechend dem
beigefügten Schadstoffgutachten, den Anordnungen und
Auflagen der zuständigen Behörde (insbesondere
Gewerbeaufsichtsamt), den einschlägigen Technischen
Regeln
für Gefahrstoffe (TRGS) sowie auf Grundlage des vom
Auftragnehmer zu erstellenden Arbeits- und
Sicherheitsplanes
zu erfolgen.
Menge: 1,000 psch

**01.02.03 Gerüststellung für Demontage**
Planung, Lieferung, Montage und Vorhaltung eines
Hilfs-,
Arbeits- und Schutzgerüstes zur Durchführung der
Abbrucharbeiten.
Ausbildung des Gerüstes als tragfähige Arbeits- und
Fangebene
zur abschnittsweisen Demontage des Daches sowie des
Obergeschosses.
Das Gerüst ist vollständig auszusteifen und
standsicher zu
verankern, unter Berücksichtigung der vorhandenen
Bestandskonstruktion.
Ausführung aller erforderlichen Schutzmaßnahmen zur
Vermeidung von Schäden am angrenzenden historischen
Haupthaus  (Heinrich Schütz Haus, Nikolaistraße 13) z.
B. durch
Schutzlagen, Abdeckungen und Fangnetze.
Vorhaltung des Gerüstes für die gesamte Dauer der
Abbrucharbeiten.
Nach Abschluss der Arbeiten fachgerechter Rückbau des
Gerüstes einschließlich Abtransport und ordnungsgemäßer
Entsorgung.
Menge: 1,000 psch

**01.02.04 Bauschuttcontainer 7 cbm, gemischter Baustellenabfall**
Bauschuttcontainer, einschl. Standzeit, Größe 7 cbm
(Container bis zur Befüllung auf der Baustelle
vorhalten), für gemischten Baustellenabfall während der
Bauzeit vorhalten und abfahren, einschließlich
Deponiegebühren.
Für Baustellenabfall, dessen Entsorgung nicht in den
Leistungspositionen enthalten sind.
Menge: 2,000 St

**01.02.05 Bauschuttcontainer 7 cbm, reiner Bauschuttl**
Bauschuttcontainer, einschl. Standzeit, Größe 7 cbm
(Container bis zur Befüllung auf der Baustelle
vorhalten), für Bauschutt ohne Holzteile während der
Bauzeit vorhalten und abfahren, einschließlich
Deponiegebühren.
Für Bauschutt, dessen Entsorgung nicht in den
Leistungspositionen enthalten sind.
Menge: 5,000 St

**01.02.06 Schuttabwurfschacht, ca. 60 cm**
Schuttrutsche, staubdicht über Schuttcontainer
montieren und
wieder demontieren. Abrechnung je Höhenmeter erstellter
Schuttrohr-Anlage.
Durchmesser: ca. 60 cm
Einbauort: außerhalb des Gebäudes Grundvorhaltedauer: 4
Wochen
Menge: 15,000 m

### Titel 02 KG 500 Abbruch Außenanlagen

#### Bereich 02.01 Vorarbeiten / Sicherungsmaßnahmen

**02.01.01 Schachterlaubnisscheine einholen**
Schachtscheine und Aufgrabungserlaubnis bei den
zuständigen
Trägern für die Ver- und Entsorgungsanlagen und
zuständigen
Behörden der Stadt Weißenfels einzuholen.
Menge: 1,000 psch

**02.01.02 Kopfloch als Suchschachtung herstellen, Handarbeit**
Vor Beginn der Abbrucharbeiten sind einzelne Kopflöcher
herzustellen, um bestehende Medienanbindungen des
Gebäudes freizulegen.

Hierzu ist der vorhandene Oberflächenbelag inkl.
Oberbau
abzubrechen, diese Leistung wird gesondert vergütet.
Das Schneiden der Schicht für Abbruch im Anschluss an
zu
erhaltende Flächen wird gesondert vergütet.

Der anstehende Boden aufzunehmen und zu laden, die
Ausführung in Handarbeit und ist in den EP
einzukalkulieren.

Die anfallenden Materialien sind stoffgerecht zu
trennen, zu
laden, im Baufeld zu transportieren und über den Titel
Verwertung zu beseitigen.

Ausführung in Teilmengen / Abschnitten.
- 2 Stück öffentliche Beleuchtung an Fassade /
Trinkwasser,
Abm. ca. 1x1x1,2 m (LxBxT)
- 1 Stück Gebäudeeinführung bestehnde Fernwärmetrasse,
öffentliche Beleuchtung und Gas, Abm. ca. 2,5x1x1 m
(LxBxT)

Anzeige der Ausführung vorab bei AG/BÜ.
Menge: 5,000 m³

**02.01.03 Sicherung von Versorgungskabeln und Leitungen**
Elt-, Telekom- und sonstige Versorgungskabel sowie
Abwasserleitungen, die die Kabelgräben bzw. Baugruben
kreuzen und während des Bodenaushubs freigelegt
wurden, bis
zur Verfüllung sichern soweit erforderlich,
entsprechend
unterfangen bzw. schubsichern, einschl. Liefern und
Vorhalten
der zur Leitungssicherung erforderlichen
verdichungsfähigen
Materialien. Der ordnungsgemäße Wiedereinbau im
Hinblick auf
den ursprünglichen Zustand ist zu gewährleisten und mit
einzurechnen.
Tiefe der Leitungsachsen unter Gelände bis 1,50m
Mehrere
Kabel bzw. Leitungen werden auf einer
Verlegebreite bis zu 100 cm als ein Stück vergütet
Menge: 7,000 St

**02.01.04 Sicherung und Kennzeichnung von Einbauten**
Sicherung und sichtbare Kennzeichnung von Grenzsteinen,
Absteckungen, Schiebern, Schächten, Hydranten, etc.
mittels
Holzdreiböcken liefern und herstellen.
Pfostenstärke 8-10 cm, inkl. Querriegel zur Verbindung
Abstand über Boden: mind. 50 bis 70 cm
Bodeneinbindung: mind. 50 bis 80 cm
Dreiböcke zusätzlich mit Sprühfarbe markieren.
Dreiböcke
vorhalten, nach Beendigung der Baumaßnahmen aufnehmen
und beseitigen, Material wird Eigentum des AN und ist
wertstoffgerecht zu entsorgen.
Menge: 2,000 St

**02.01.05 Wurzelvorhang Ulme herstellen**
Schutzmaßnahme als Vorsorge bei Abgrabungen im
Wurzelbereich liefern und herstellen. Aushub eines ca.
60cm
breiten Grabens von Hand ca. 30cm von der künftigen
Baugrube entfernt. Holzpfähle eingeschlagen,
Drahtgeflecht und
Sackleinwand oder Trennvlies befestigen, um das
Austrocknen
der freigelegten Wurzeln zu verhindern. Den Graben mit
Vegetationssubstrat auffüllen und einschlämmen.
Grabentiefe bis 1,25m
Stoffe nach Beendigung der Baumaßnahme entfernen und
wertstofgerecht entsorgen

Ort: Ulme Innenhof
Menge: 10,000 m

**02.01.06 Wurzelbehandlung Ulme**
Wurzelbehandlung freigelegter Baumwurzeln, durch
fachgerechtes sauberes ab- bzw. nachgeschneiden
beschädigter Wurzeln, d> 20mm. Saubere Schnittstellen
mit
Wundbehandlungsstoffen behandeln.
Abrechnung entsprechend Ansichtsfläche

Ort: Ulme Innenhof
Menge: 3,000 m²

#### Bereich 02.02 Öffentlicher Straßenraum

##### Abschnitt 02.02.01 Abbruch

**02.02.01.01 Treppe aus Naturstein abbrechen**
Blockstufen Naturstein, Granit, abbrechen inkl.
Fundamente aus
Beton, Fundamenttiefe bis 80 cm.

Die anfallenden Materialien sind zu laden, im Baufeld
zu transportieren und über den Titel Verwertung zu
beseitigen.

Ausführung in Teilmengen / Abschnitten.
Ort: Marienkirchgasse
Menge: 8,200 m

**02.02.01.02 Mauer aus L-Elementen aus Beton abbrechen**
Mauer aus L-Elementen aus Beton abbrechen, inkl.
Fundamente aus Beton, Fundamenttiefe bis 35 cm.

L-Elemente aus Beton
Dicke 10 cm,
Höhe bis 1,0 m

Die anfallenden Materialien sind zu laden, im Baufeld
zu transportieren und über den Titel Verwertung zu
beseitigen.

Ausführung in Teilmengen / Abschnitten.
Ort: Marienkirchgasse
Menge: 7,000 m

**02.02.01.03 Geländer/ Handlauf abbrechen,**
Geländer/ Handlauf abbrechen, inkl.  Einzelfundamente
aus
Beton, Fundamenttiefe bis ca. 60 cm.

Handlauf, Knie-/ Querholm und Pfosten bestehend aus
Stahlrundrohr, verzinkt, Durchmesser ca. 60 mm, inkl.
Erdstück,
Modular aufgebaut, Teile miteinander verschraubt,

Die anfallenden Materialien sind zu laden, im Baufeld
zu transportieren und über den Titel Verwertung zu
beseitigen.

Ausführung in Teilmengen / Abschnitten.
Ort: Marienkirchgasse
Menge: 12,000 m

**02.02.01.04 Abbruch Bordsteine, D bis 15 cm, Beton**
Bordstein, Tiefbord oder Hochbord, aus Beton
8-15/25-30/100
cm (BxHxL)
verlegt in Beton mit beidseitiger Rückenstütze
abbrechen.

Ausführung in Teilmengen / Abschnitten.

Die anfallenden Materialien sind zu laden, im Baufeld
zu transportieren und über den Titel Verwertung zu
beseitigen.
Menge: 9,000 m

**02.02.01.05 Natursteinpflaster gebunden auf bewehrter Betonplatte abbrechen bis 30cm**
Natursteinpflaster inkl. gebundenem Oberbau aus
Beton, bewehrt, abbrechen
Granitpflaster, Kleinstein und Mosaik, untergeordnet
Bänderung
aus Betonpflaster
Schichtstärke bis 30 cm,
Das Lösen der Flächenbefestigung inkl. Oberbau aus
bewehrtem Beton von Randeinfassungen ist in den
Einheitspreis einzurechnen. Handabbruch wird nicht
gesondert
vergütet.

Das Schneiden der Schicht für Abbruch im Anschluss an
zu
erhaltende Flächen wird gesondert vergütet.

Aufbau:
4-6-8 cm Natursteinpflaster,
3-5 cm Bettungsmörtel
15-20 cm bewehrter Beton (Einzelplatten) von ca.
200x200 cm

Die anfallenden Materialien sind zu laden, im Baufeld
zu transportieren und über den Titel Verwertung zu
beseitigen.

Ausführung in Teilmengen / Abschnitten
Menge: 90,000 m²

**02.02.01.06 Natursteinpflaster gebunden auf bewehrter Betonplatte senkr. schneiden D bis 30 cm**
gebundene Wegebefestigung aus Naturstein auf 15-20 cm
bewehrten Beton senkrecht schneiden,
Dicke der Befestigung bis 30 cm,
Ausführung mit Fugenschneidegerät im Nassverfahren,

Ausführung in Teilmengen / Abschnitten
Menge: 25,000 m

**02.02.01.07 Abbruch Betonsteinpflaster**
Befestigung aus Betonwerkstein abbrechen
Betonpflastersteine im Fischgrätverband
inkl. ungebundenem Oberbau aus Mineralgemisch lösen.

Pflastersteine ca. 10/20/8 cm
Dicke Oberbau bis 35 cm

Die anfallenden Materialien sind zu laden, im Baufeld
zu transportieren und über den Titel Verwertung zu
beseitigen.

Ausführung in Teilmengen/Abschnitten

Ort: Schräge Marienkirchgasse
Ausführung in Teilmengen
Menge: 19,000 m²

**02.02.01.08 Hindernis im Boden abbrechen Mauerwerk**
Hindernis im Boden abbrechen.
als Rest ehemaliger baulicher Anlagen aus Mauerwerk
freilegen, ausbauen und aufnehmen,
einschl. aller anfallenden Erd- und Nebenarbeiten,
erforderlicher
Handschachtungsarbeiten zum
Freilegen der Hindernisse, Verfüllen und Verdichten
der durch
den Ausbau entstehenden Löcher im Baugrund mit bauseits
gelagerten Massen
Die anfallenden Materialien sind zu laden, im Baufeld
zu
transportieren und über den Titel Verwertung zu
beseitigen.
Abrechnung erfolgt nach Aufmaß in Verbindung mit den
Transport- und Wiegescheinen des AN.
Menge: 2,000 m³

**02.02.01.09 Hindernis im Boden abbrechen unbewehrter Beton**
Hindernis im Boden abbrechen
wie vor. Pos.
jedoch unbewehrter Beton
Menge: 1,000 m³

##### Abschnitt 02.02.02 Erdbau

*Hinweis*
Für die Herstellung des Neubaus inkl. Herstellung des
Oberbaus in der Marienkirchgasse sind durch den
Energieversorger Maßnahmen zur Leitungsumverlegung bzw.
Tieferlegung an der bestehenden Fernwärmetrasse sowie
der
Gasleitung vorzunehmen.

Durch den AN sind die bestehenden Leitungen
freizulegen.
Im Anschluss erfolgt das Trennen der bestehenden
Leitungen
und die Umverlegung der Leitungen inkl. Herstellung der
Leitungszone durch den Engergieversorger.

Durch den AN ist nach Rückbau der Fernwärmetrasse der
Mediengraben zu vertiefen. Es ist mit einem
diskontinuierlichen
Bauablauf zu rechnen.

Der AN hat den Versorger mit einem Vorlauf von 14 Tagen
(10 Werktagen) über Art und Umfang der
Rohrlegungsarbeiten
zu informieren.

Die Arbeiten im öffentlichen Straßenraum dürfen nur
durch eine
zugelassene Fachfirma für den Straßen- und Tiefbau
gemäß
der Vorgaben der Stadt Weißenfels und der
Servicegesellschaft
Sachsen-Anhalt Süd mbH erfolgen.

**02.02.02.01 Suchgraben ausheben**
Suchgraben ausheben, Boden für Sondierungen oder
Suchschachtungen von Hand ausheben zur Ortung von
Kabeln
und Rohrleitungen, ab 15cm unter OK Gelände.
Suchschachtung im Bodenbereich, ohne Aufbruch
befestigter
Flächen,
Ausführung nur nach besonderer Anordnung der
Bauleitung, Bereiche, in welchem Sondierungen und
Suchschachtungen durchgeführt wurden, sind auf
Abrechnungsskizzen besonders kennzeichnen und zu
vermaßen
Grabentiefe bis 175 cm, Grabenbreite bis 100 cm

Aushub laden, im Baufeld transportieren und über den
Titel
Verwertung beseitigen.

Ausführung in Teilmengen / Abschnitten
Menge: 8,000 m

**02.02.02.02 Handhaushub**
Ausführung des Bodenaushubs der Vorpositionen in
Handarbeit
im Bereich vorhandener Leitungen

Ausführung in Teilmengen / Abschnitten
Menge: 5,000 m³

**02.02.02.03 Rohrgrabenaushub </= 125 cm bis DN 250**
Aushub für Rohrgraben gem. DIN EN 1610 mit Gefälle für
die
Aufnahme einer Rohrleitung bis DN/OD 250 in Böden der
Bodenklasse 3-5 (Sand, Kies, Schluff, mit Anteilen an
Bauschutt
und Tragschichtmaterial) in einer Tiefe von 100 cm bis
125 cm
profilgerecht herstellen.
Mindestgrabenbreite gemäß DIN 1610 Tabellen 1 & 2 und
unter
Berücksichtigung der Arbeitsbreite des durch den AN zur
Anwendung vorgesehenen Verdichtungsgerätes
(Grabenwalze) zur statischen Verdichtung des
Rohrauflagers.

Bodenklasse 3-5

Im Preis enthalten sind die Sicherung der Baugrube, die
Herstellung des Planums auf der Grabensohle und evtl.
anfallende Wasserhaltung für Oberflächenwasser sowie
das
Laden und Transportieren der Aushubmassen im Baufeld.

Der Aushubboden ist über den Titel Entsorgung zu
beseitigen.

Ausführung in Teilmengen / Abschnitten
Menge: 40,500 m

**02.02.02.04 Hauptverfüllung herstellen mit Liefermaterial**
Boden für die Hauptverfüllung gem. DIN 1610
als Rückverfüllung nicht zum Wiedereinbau geeigneter
Aushubmassen, bestehend aus tragfähigem und
verdichtungsfähigem Material nach Wahl des AN liefern
und
lagenweise einbauen und verdichten.

Eine Lage entspricht 20-25cm, jede Lage statisch
verdichten,
Verdichtungsgrad DPr 100%, Verformungsmodul
EV2min=45MPa. Schweres Verdichtungsgerät bis 100 cm ü.
Rohrscheitel unzulässig.

Für die Materialanforderungen gelten die Empfehlungen
der
ZTVE-StB 09 und TL SoB-StB 04. Die ZTVE-Werte sind
nachzuweisen. Die Verwendung von Recyclingmaterial ist
unzulässig

Abrechnung nach Auftragsprofilen im verdichteten
Zustand.

Zur Freigabe durch die BÜ ist ein Datenblatt
vorzulegen!
Menge: 12,000 m³

#### Bereich 02.03 Freifläche Grundstück

##### Abschnitt 02.03.01 Abbruch

**02.03.01.01 Bewuchs, Wandbegrünung, roden**
vorhandenen Bewuchs roden einschl. Wurzelstock,

Efeu Höhe bis 200 cm
an Einfriedungsmauer und nördl. Giebel Gebäude
Nikolaistr. Nr. 9

Die anfallenden Materialien sind zu laden, im Baufeld
zu transportieren und über den Titel Verwertung zu
beseitigen.

Ausführung in Teilmengen / Abschnitten.
Abrechnung nach Aufmaß
Menge: 10,000 m²

**02.03.01.02 Bewuchs, Einzelstrauch, roden**
vorhandenen Einzelstrauch roden einschl. Wurzelstock,
roden.

Strauchrose
Höhe bis 2,0 m
Durchmesser 1,0 m

Die anfallenden Materialien sind zu laden, im Baufeld
zu transportieren und über den Titel Verwertung zu
beseitigen.

Ausführung in Teilmengen / Abschnitten.
Strauchrose
Menge: 1,000 St

**02.03.01.03 Abbruch Sandsteinmauer**
Einfriedungsmauer aus Sandstein bis auf OK Flächenbelag
abbrechen.

Höhe bis 230 cm
Dicke bis 55 cm

Die anfallenden Materialien sind zu laden, im Baufeld
zu transportieren und über den Titel Verwertung zu
beseitigen.

Ausführung in Teilmengen / Abschnitten.
Menge: 16,500 m

**02.03.01.04 Vegetationsdecke, Grasnarbe abschieben, entsorgen**
Narbe aus Gräsern und Kräutern oder Resten von
Strauchbewuchs/Ruderalflur abschieben
Stärke i.M. 5 cm,

inkl. Entsorgung des anfallenden Materials nach dem
Kreislaufwirtschaftsgesetz.

Ort: nördl. Gebäude Nikolaistraße 9
Menge: 1,500 m²

**02.03.01.05 Eisentor, 2-flügelig, abbrechen**
Schmiedeeisernes Tor, 2-flügelig, mit
Gitter-/Netzstruktur
abbrechen,

Höhe </=  200 cm
Breite 270 cm

Die anfallenden Materialien sind zu laden, im Baufeld
zu transportieren und über den Titel Verwertung zu
beseitigen.

Ausführung in Teilmengen / Abschnitten.
Menge: 1,000 St

**02.03.01.06 Eisentor, 1-flügelig, abbrechen**
Schmiedeeisernes Tor wie vorherige Pos., jedoch:
1-flügelig
Höhe </= 90 cm
Breite 105 cm

Die anfallenden Materialien sind zu laden, im Baufeld
zu transportieren und über den Titel Verwertung zu
beseitigen.

Ausführung in Teilmengen / Abschnitten.
Menge: 1,000 St

**02.03.01.07 Stufen aus Naturstein abbrechen**
Blockstufen Naturstein, Granit, abbrechen inkl.
Fundamente aus
Beton, Fundamenttiefe bis 80 cm,
Stufenanlage abbrechen und fachgerecht entsorgen.

Die anfallenden Materialien sind zu laden, im Baufeld
zu transportieren und über den Titel Verwertung zu
beseitigen.

Ausführung in Teilmengen / Abschnitten.

Ort: Zugang Nordseite Gebäude Nikolaistr. 9 zu Hof
Menge: 3,000 m

**02.03.01.08 Abbruch Bordsteine, D bis 10 cm, Beton**
Bordstein aus Beton 6-10/20-30/100 cm
verlegt in Beton mit beidseitiger Rückenstütze
abbrechen.

Ausführung in Teilmengen / Abschnitten.

Die anfallenden Materialien sind zu laden, im Baufeld
zu transportieren und über den Titel Verwertung zu
beseitigen.
Menge: 9,000 m

**02.03.01.09 Kleinpflaster lösen, laden**
Befestigung aus Granit-Kleinpflaster in Passe verlegt
inkl.
ungebundenem Oberbau aus Mineralgemisch lösen.

Pflastersteine ca. 10/10/10 cm
Dicke Oberbau bis 35 cm

Die anfallenden Materialien sind zu laden, im Baufeld
zu transportieren und über den Titel Verwertung zu
beseitigen.

Mehraufwand für Abbruch im Anschluss an zu erhaltende
Flächen wird nicht gesondert vergütet.

Ausführung in Teilmengen/Abschnitten

Ort: Hof
Menge: 30,000 m²

**02.03.01.10 Fundament Fluchttreppe abbrechen**
Streifenfundamente der Fluchttreppe trennen und
abbrechen.
Fundamentkorb bestehend aus bewehrtem Beton teilweise
abbrechen. Fundamentstreifen freilegen und an Kante der
zukünftigen Baugrube nach Wahl des AN trennen.
Fundament abbrechen und laden. Einschl. aller
anfallenden
Erd- und Nebenarbeiten, Einschl. erforderlicher
Handschachtungsarbeiten zum Freilegen der Hindernisse.

Breite der Streifenfundamente bis ca. 80 cm, Höhe ca.
60 cm.

Hinweis: Die Kleinbohrpresspfähle verbleiben im Boden.

Die anfallenden Materialien sind zu laden, im Baufeld
zu
transportieren und über den Titel Verwertung zu
beseitigen.
Abrechnung erfolgt nach Aufmaß in Verbindung mit den
Transport- und Wiegescheinen des AN.
Menge: 4,000 m³

**02.03.01.12 Hindernis im Boden abbrechen Mauerwerk**
Hindernis im Boden abbrechen.
als Rest ehemaliger baulicher Anlagen aus Mauerwerk
freilegen, ausbauen und aufnehmen,
einschl. aller anfallenden Erd- und Nebenarbeiten,
erforderlicher
Handschachtungsarbeiten zum
Freilegen der Hindernisse, Verfüllen und Verdichten
der durch
den Ausbau entstehenden Löcher im Baugrund mit bauseits
gelagerten Massen
Die anfallenden Materialien sind zu laden, im Baufeld
zu
transportieren und über den Titel Verwertung zu
beseitigen.
Abrechnung erfolgt nach Aufmaß in Verbindung mit den
Transport- und Wiegescheinen des AN.
Menge: 2,000 m³

**02.03.01.13 Betondecke abbrechen bis 15 cm**
Befestigung Beton unbewehrt
in einer Gesamtdicke bis 15 cm abbrechen. Das Lösen der
Betondecke von Randeinfassungen ist in den
Einheitspreis einzurechnen. Handabbruch wird nicht
gesondert
vergütet.

aufnehmen, zwischenlagern und über den Titel Entsorgung
beseitigen.

Vor Ausführung Aufmaß mit der Bauleitung.

Ausführung in Teilmengen / Abschnitten.
Menge: 15,000 m²

**02.03.01.14 Hindernis im Boden abbrechen unbewehrter Beton**
Hindernis im Boden abbrechen
wie vor. Pos.
jedoch unbewehrter Beton
Menge: 3,000 m³

#### Bereich 02.04 Verwertung und Beseitigung

*Hinweis*
Der Nachweis zu den folgenden Entsorgungspositionen ist
über Originallieferscheine bzw. Wiegescheine des
jeweiligen Entsorgungsunternehmens in Verbindung mit
den
Transportscheinen zu erbringen.
Entsorgungsnachweise sind jeder Rechnung beizulegen!

**02.04.01 Deklarationsanalyse Boden nach LAGA und EBV**
Material: Erdaushub und mineralischer Aushub.

Deklarationsanalyse nach LAGA
Untersuchung Parameterumfang nach LAGA M20 TR Boden
11/2004 im Feststoff und Eluat, Tabellen II.1.2-4 /-5
inkl.
Probenvorbereitung, Trockensubstanz,
Königswasseraufschluss und Eluatherstellung

Deklarationsanalyse nach EBV
Untersuchung von Bodenmaterial und Baggergut im
Feststoff
und Eluat gem. Anlage 1, Tabelle 3 der ErsatzbaustoffV
(BM
0/BM 0*), Feststoff und Eluat, inkl.
Probenvorbereitung,
Trockensubstanz, Königswasseraufschluss und
Schütteleluat
(2:1)
Die Probenahme und Analytik ist von einem anerkannten,
zugelassenen und unabhängigen Labor durchzuführen.
Beprobung von Bauschutthaufwerken gemäß den Vorgaben
der
LAGA PN 98 und den Vorgaben des Labors durch
Probenehmer mit aktuellem Sachkundenachweis gemäß LAGA
PN 98 im Beisein der örtlichen Bauüberwachung oder
eines
Vertreters des AG.
Eine Vordeklaration der anfallenden Materialien auf der
Baustelle wird dringend empfohlen.

Dokumentation der Probenahme inkl. Fotodokumentation,
Übergabe der Ergebnisse in einem Protokoll als
pdf.-Datei und
2-fach auf Papier.
Aufbewahrung der Rückstellproben 6 Monate, inkl.
Probentransport ins Labor.
Menge: 1,000 St

**02.04.02 Entsorgungsmaterial transportieren (Aushub Z 2)**
Aushubmaterial  Erdaushub mit bis zu 20 % Anteilen an
Bauschutt und Tragschichten
auf der Baustelle lagernd laden und zum
Entsorgungsunternehmen  transportieren, dort abladen.
Nachweis gemäß Wiegeschein und Entsorgungsnachweis ist
dem AG zu übergeben.
bis LAGA Zuordnungswert </= Z 2
Menge: 56,000 t

**02.04.03 Entsorgungsgebühr Aushub Z 2**
Entsorgungsgebühr für Aushubmaterial bis Z 2
Bodenauffüllung aus Sand, Kies, Schluff, mit 20%
Anteilen an Bauschutt und Tragschichtmaterial
Nachweis gemäß Wiegeschein und Entsorgungsnachweis ist
dem AG zu übergeben.
Menge: 56,000 t

**02.04.04 Entsorgungsmaterial transportieren (Beton)**
Entsorgungsmaterialien Beton auf der Baustelle lagernd
laden und zum Entsorgungsunternehmen transportieren,
dort abladen.
Menge: 30,000 t

**02.04.05 Entsorgungsgebühr Beton**
Entsorgungsgebühr für unbewehrten Betonbruch, -elemente
Nachweis gemäß Wiegeschein und Entsorgungsnachweis ist
dem AG zu übergeben.

ASN 170101
Menge: 30,000 t

**02.04.06 Entsorgungsmaterial transportieren (Beton bewehrt)**
Entsorgungsmaterialien Beton bewehrt auf der Baustelle
lagernd laden und zum Entsorgungsunternehmen
transportieren, dort abladen.
Menge: 58,000 t

**02.04.07 Entsorgungsgebühr Beton bewehrt**
Entsorgungsgebühr für Betonbruch, -elemente bewehrt
Nachweis gemäß Wiegeschein und Entsorgungsnachweis ist
dem AG zu übergeben.

ASN 170101
Menge: 58,000 t

**02.04.08 Entsorgungsmaterial transportieren (Granitpflaster)**
Entsorgungsmaterialien Bauschutt auf der Baustelle
lagernd laden und zum Entsorgungsunternehmen
transportieren, dort abladen.
Menge: 8,000 t

**02.04.09 Entsorgungsgebühr Granitpflaster**
Entsorgungsgebühr für Bauschutt
Nachweis gemäß Wiegeschein und Entsorgungsnachweis ist
dem AG zu übergeben.

ASN 170107
Menge: 8,000 t

**02.04.10 Entsorgungsmaterial transportieren (Bauschutt)**
Entsorgungsmaterialien Bauschutt auf der Baustelle
lagernd laden und zum Entsorgungsunternehmen
transportieren, dort abladen.
Menge: 60,000 t

**02.04.11 Entsorgungsgebühr Bauschutt**
Entsorgungsgebühr für Bauschutt
Nachweis gemäß Wiegeschein und Entsorgungsnachweis ist
dem AG zu übergeben.

ASN 170107
Menge: 60,000 t

**02.04.12 Entsorgungsmaterial transportieren (Eisen und Stahl)**
Entsorgungsmaterialien (Eisen und Stahl)  auf der
Baustelle lagernd laden und zum Entsorgungsunternehmen
transportieren, dort abladen.
Menge: 2,000 t

**02.04.13 Entsorgungsgebühr Eisen und Stahl**
Entsorgungsgebühr für Eisen und Stahl
Nachweis gemäß Wiegeschein und Entsorgungsnachweis ist
dem AG zu übergeben.

ASN 170405
Menge: 1,000 t

**02.04.14 Verwertungsmaterial transportieren (Garten- und Parkabfälle)**
Wertstoffe sind (Wurzelstubben, Stammholz, Zweige und
Äste)
auf Fahrzeugen oder in Behältern zu lagern, zu laden
und der
Wiederverwendung oder einer geeigneten Verwertung
zuzuführen, dorthin zu transportieren und dort
abzuladen.
Verwertungsunternehmen nach Wahl des AN.
Menge: 0,500 t

**02.04.15 Entsorgungsgebühr Garten- und Parkabfälle**
Entsorgungsgebühr kpmpostierbare Abfälle, z.B. Laub,
Gras,
Kompost, Unkraut, Rasenschnitt, Heu & Stroh, keine
Äste, max.
20% Erde

ASN 20 02 01
Menge: 0,500 t

### Titel 03 KG 400 Abbruch Haustechnische Anlagen

*Hinweis*
Hinweis zur Demontage

1. Die Kosten für:
- Sortieren
- Container
 - Abfuhr
- Deponie

sind in die Einheitspreise mit einzurechnen.

2. Alle demontierten Bauteile sind umweltgerecht zu
entsorgen.

3. Vor dem Entsorgen der demontierten Bauteile ist ein
gemeinsames Demontageaufmaß mit der Bauleitung
durchzuführen,
dafür sind die Bauteile zu sammeln und gesondert zu
lagern.
Der bei der Demontage anfallende Metallschrott ist ab
zu transportieren.
Die Erlöse für den Metallschrott (Eisen und
Buntmetalle ) sind in die
Einheitspreise einzurechnen.
Das bei der Demontage anfallende übrige Material wie
Schutt und
Wärmedämmung muss vom Schrott getrennt werden.
Zu demontierende Rohrleitungen sind vollständig zu
entfernen, auch
aus Wand- und Deckendurchführungen.
Vor Beginn der Demontage ist zu prüfen, ob die
Leitungen und Einbauten
stromlos bzw. medienfrei sind.

4. Der Rückbau von KMF-belastetem Dämmmaterial,
z. B. bei Rohrummantelungen, erfolgt gemäß TRGS 521.
Die anfallenden Materialien sind in BigBags zu packen,
im Baufeld zu
transportieren und über den Titel Verwertung und
Beseitigung KMF zu
entsorgen.

#### Bereich 03.01 KG 490 Abbruch Wasser, Abwasser, Gasanla

##### Abschnitt 03.01.01 Rohrleitungen / Einbauten

**03.01.01.01 Rohr Befestigungen Armaturen demont. trennen auf-/abladen DN10-50**
Rohrleitungen einschl. Form- und Verbindungsstücke
sowie
Befestigungen und Armaturen aus Mehrschichtverbundrohr,
demontieren, trennen und sortieren nach Werkstoffen
einschl.
Auf- und Abladen, DN 10 bis 50, mit Wärmedämmung,
einschl.
Entleeren des Bauelementes und Schützen der
Rohranschlüsse
gegen Verschmutzung, mit Demontieren von Konsolen,
Halterungen, Auflagekonstruktionen, Verschraubungen,
Armaturen und Anschlussleitungen, im Gebäude,
Arbeitshöhe
über Gelände/Fußboden bis 3,5 m.
Menge: 50,000 m

**03.01.01.02 Rohr Befestigungen Armaturen demont. trennen auf-/abladen DN10-100**
Rohrleitungen einschl. Form- und Verbindungsstücke
sowie
Befestigungen und Armaturen aus Stahlrohr, demontieren,
trennen und sortieren nach Werkstoffen einschl. Auf-
und
Abladen, DN 10 bis 100, mit Wärmedämmung, einschl.
Entleeren des Bauelementes und Schützen der
Rohranschlüsse
gegen Verschmutzung, mit Demontieren von Konsolen,
Halterungen, Auflagekonstruktionen, Verschraubungen,
Armaturen und Anschlussleitungen, im Gebäude,
Arbeitshöhe
über Gelände/Fußboden bis 3,5 m.
Menge: 150,000 m

**03.01.01.03 Rohr Befestigungen Armaturen demont. trennen auf-/abladen DN80-125**
Rohrleitungen einschl. Form- und Verbindungsstücke
sowie
Befestigungen und Armaturen aus Gusseisen, demontieren,
trennen und sortieren nach Werkstoffen einschl. Auf-
und
Abladen, DN 80 bis 125, mit Wärmedämmung, einschl.
Entleeren des Bauelementes und Schützen der
Rohranschlüsse
gegen Verschmutzung, mit Demontieren von Konsolen,
Halterungen, Auflagekonstruktionen, Verschraubungen,
Armaturen und Anschlussleitungen, im Gebäude,
Arbeitshöhe
über Gelände/Fußboden bis 3,5 m.
Menge: 50,000 m

**03.01.01.04 Rohr Befestigungen Armaturen demont. trennen auf-/abladen DN25-80**
Rohrleitungen einschl. Form- und Verbindungsstücke
sowie
Befestigungen und Armaturen aus Kunststoff,
demontieren,
trennen und sortieren nach Werkstoffen einschl. Auf-
und
Abladen, DN 25 bis 80, mit Wärmedämmung, einschl.
Entleeren
des Bauelementes und Schützen der Rohranschlüsse gegen
Verschmutzung, mit Demontieren von Konsolen,
Halterungen,
Auflagekonstruktionen, Verschraubungen, Armaturen und
Anschlussleitungen, im Gebäude, Arbeitshöhe über
Gelände/Fußboden bis 3,5 m.
Menge: 70,000 m

**03.01.01.05 Demont. trennen sortieren laden Waschbecken Sanitärporzellan**
Demontieren, trennen und sortieren einschl. Auf- und
Abladen
von Waschbecken, aus Sanitärporzellan, in Gebäuden,
einschl.
Entleeren des zu demontierenden Teils, einschl.
Demontieren
der Konsolen, Halter, Armaturen, Verschraubungen und
Anschlussleitungen
Menge: 4,000 St

**03.01.01.06 Demont. trennen sortieren laden Urinal Sanitärporzellan**
Demontieren, trennen und sortieren einschl. Auf- und
Abladen
von Urinal, aus Sanitärporzellan, in Gebäuden, einschl.
Entleeren des zu demontierenden Teils, einschl.
Demontieren
der Konsolen, Halter, Armaturen, Verschraubungen und
Anschlussleitungen
Menge: 1,000 St

**03.01.01.07 Demont. trennen sortieren laden Toiletten Sanitärporzellan**
Demontieren, trennen und sortieren einschl. Auf- und
Abladen
von Toiletten, aus Sanitärporzellan, in Gebäuden,
einschl.
Entleeren des zu demontierenden Teils, einschl.
Demontieren
der Konsolen, Halter, Armaturen, Verschraubungen und
Anschlussleitungen
Menge: 3,000 St

**03.01.01.08 Demont. trennen sortieren laden Badewanne**
Demontieren, trennen und sortieren einschl. Auf- und
Abladen
von Badewannen, ca. 2x1m, in Gebäuden, einschl.
Entleeren
des zu demontierenden Teils, einschl. Demontieren der
Konsolen, Halter, Armaturen, Verschraubungen und
Anschlussleitungen
Menge: 3,000 St

##### Abschnitt 03.01.02 Technische Anlagen

**03.01.02.01 Demontage Gas-Durchlauferhitzer**
Demontieren, trennen und sortieren einschl. Auf- und
Abladen
von Gas-Durchlauferhitzer, in Gebäuden, einschl.
Entleeren des
zu demontierenden Teils, einschl. Demontieren der
Konsolen,
Halter, Armaturen, Verschraubungen und
Anschlussleitungen
Menge: 3,000 St

**03.01.02.02 Rohr Befestigungen Armaturen demont. trennen auf-/abladen DN100-160**
Abgasleitung einschl. Form- und Verbindungsstücke sowie
Befestigungen und Armaturen aus Kunststoff,
demontieren,
trennen und sortieren nach Werkstoffen einschl. Auf-
und
Abladen, DN 100 bis 160, mit Demontieren von Konsolen,
Halterungen, Auflagekonstruktionen, Verschraubungen,
Armaturen und Anschlussleitungen, im Gebäude,
Arbeitshöhe
über Gelände/Fußboden bis 3,5 m.
Menge: 40,000 m

#### Bereich 03.02 KG 490 Abbruch Heizungsanlagen

##### Abschnitt 03.02.01 Rohrleitungen / Einbauten

**03.02.01.01 Demontage Verteiler /Sammler Kombination Stutzenanzahl 6**
Demontieren, trennen und sortieren nach Werkstoffen
einschl.
Auf- und Abladen, mit Wärmedämmung, einschl. Entleeren
des
Bauelementes und Schützen der Rohranschlüsse gegen
Verschmutzung, mit Demontieren von Konsolen,
Halterungen,Pumpen, Ventilen usw. inkl.
Auflagekonstruktionen,
Verschraubungen, Armaturen und Anschlussleitungen, im
Gebäude, Arbeitshöhe über Gelände/Fußboden bis 3,5 m.
Menge: 1,000 St

**03.02.01.02 Rohr Befestigungen Armaturen demont. trennen auf-/abladen DN10-65**
Rohrleitungen einschl. Form- und Verbindungsstücke
sowie
Befestigungen und Armaturen aus Stahlrohr, demontieren,
trennen und sortieren nach Werkstoffen einschl. Auf-
und
Abladen, DN 10 bis 65, mit Wärmedämmung, einschl.
Entleeren
des Bauelementes und Schützen der Rohranschlüsse gegen
Verschmutzung, mit Demontieren von Konsolen,
Halterungen,
Auflagekonstruktionen, Verschraubungen, Armaturen und
Anschlussleitungen, im Gebäude, Arbeitshöhe über
Gelände/Fußboden bis 3,5 m.
Menge: 300,000 m

##### Abschnitt 03.02.02 Heizkörper

**03.02.02.01 Demontage Heizkörper L 1000-2000 x H 400-600 Typ 10**
Demontieren, trennen und sortieren nach Werkstoffen
einschl.
Auf- und Abladen sowie entleeren des Bauelementes und
Schützen der Rohranschlüsse gegen Verschmutzung, mit
Demontieren von Konsolen, Halterungen,
Auflagekonstruktionen, Verschraubungen, Armaturen und
Anschlussleitungen, im Gebäude, Arbeitshöhe über
Gelände/Fußboden bis 3,5 m.
Menge: 12,000 St

**03.02.02.02 Demontage Heizkörper L 1000-2000 x H 400-600 Typ 22**
Demontieren, trennen und sortieren nach Werkstoffen
einschl.
Auf- und Abladen sowie entleeren des Bauelementes und
Schützen der Rohranschlüsse gegen Verschmutzung, mit
Demontieren von Konsolen, Halterungen,
Auflagekonstruktionen, Verschraubungen, Armaturen und
Anschlussleitungen, im Gebäude, Arbeitshöhe über
Gelände/Fußboden bis 3,5 m.
Menge: 10,000 St

#### Bereich 03.03 KG 490 Abbruch Elektroinstallation

##### Abschnitt 03.03.01 Nikolaistraße 9

**03.03.01.01 Rückbau Hausanschlusskasten inkl. Zubehör**
Rückbau des bestehenden Hausanschlusskastens inkl.
sämtlichem Zubehör, fachgerechter Trennung aller
angeschlossenen Leitungen, vollständiger Demontage,
Abtransport sowie ordnungsgemäßer Entsorgung gemäß den
geltenden Vorschriften.
Menge: 1,000 St

**03.03.01.02 Rückbau Hauptverteilung inkl. Zubehör**
Rückbau der bestehenden Hauptverteilung inkl.
sämtlichem
Zubehör, fachgerechter Trennung aller angeschlossenen
Stromkreise, vollständiger Demontage, Abtransport sowie
ordnungsgemäßer Entsorgung gemäß den geltenden
Vorschriften.
Menge: 1,000 St

**03.03.01.03 Rückbau Sicherungskasten inkl. Zubehör**
Rückbau des bestehenden Sicherungskastens inkl.
sämtlichem
Zubehör, fachgerechter Trennung aller angeschlossenen
Leitungen, vollständiger Demontage, Abtransport sowie
ordnungsgemäßer Entsorgung gemäß den geltenden
Vorschriften.
Menge: 1,000 St

**03.03.01.04 Rückbau Installationskanäle**
Rückbau der bestehenden Installationskanäle inkl.
Abdeckung,
Befestigungsmaterial und Zubehör, vollständige
Demontage,
Abtransport sowie ordnungsgemäße Entsorgung gemäß den
geltenden Vorschriften.
Menge: 25,000 m

**03.03.01.05 Rückbau Leuchte**
Rückbau der bestehenden Leuchte inkl. fachgerechter
Trennung der elektrischen Anschlüsse, vollständiger
Demontage, Abtransport sowie ordnungsgemäßer Entsorgung
gemäß den geltenden Vorschriften.
Menge: 1,000 St

**03.03.01.06 Rückbau Abzweigdosen**
Rückbau der bestehenden Abzweigdosen inkl.
fachgerechter
Trennung der angeschlossenen Leitungen, vollständiger
Demontage, Abtransport sowie ordnungsgemäßer Entsorgung
gemäß den geltenden Vorschriften.
Menge: 2,000 St

**03.03.01.07 Rückbau Leerrohre**
Rückbau der bestehenden Leerrohre inkl.
Befestigungsmaterial
und Zubehör, vollständige Demontage, Abtransport sowie
ordnungsgemäße Entsorgung gemäß den geltenden
Vorschriften.
Menge: 30,000 m

**03.03.01.08 Rückbau elektrischer Zuleitungen**
Rückbau aller bestehenden elektrischen Zuleitungen
einschließlich spannungsfreier Schaltung, fachgerechter
Trennung, vollständigem Ausbau aus Wänden, Decken und
Installationskanälen, Abtransport und fachgerechter
Entsorgung
gemäß den geltenden Vorschriften.
Menge: 50,000 m

**03.03.01.09 Rückbau Rohrschellen**
Rückbau der bestehenden Rohrschellen inkl.
Befestigungsmaterial, vollständige Demontage,
Abtransport
sowie ordnungsgemäße Entsorgung gemäß den geltenden
Vorschriften.
Menge: 50,000 St

**03.03.01.10 Rückbau Zuleitung von HV zu UV**
Rückbau der vorhandenen elektrischen Zuleitung von der
Hauptverteilung zur Unterverteilung einschließlich
spannungsfreier Schaltung, fachgerechter Trennung an
HV und
UV, vollständigem Ausbau aus Installationszonen,
Abtransport
und fachgerechter Entsorgung gemäß den geltenden
Vorschriften.
Menge: 60,000 m

**03.03.01.11 Rückbau sämtlicher Leitungen für die Versorgung der Beleuchtung, Steckdosen und sonstige elektrische Betriebsmittel**
Rückbau sämtlicher Leitungen zur Versorgung der
Beleuchtung,
Steckdosen sowie sonstiger elektrischer Betriebsmittel
inkl.
fachgerechter Trennung, vollständigem Ausbau,
Abtransport
und ordnungsgemäßer Entsorgung gemäß den geltenden
Vorschriften.
Menge: 1000,000 m

**03.03.01.12 Rückbau Unterverteilung inkl. Holzverkleidung**
Rückbau der bestehenden Unterverteilung inkl.
Holzverkleidung, sämtlichem Zubehör, fachgerechter
Trennung
aller angeschlossenen Stromkreise, vollständiger
Demontage,
Abtransport sowie ordnungsgemäßer Entsorgung gemäß den
geltenden Vorschriften.
Menge: 5,000 St

**03.03.01.13 Rückbau Steckdosen**
Rückbau der bestehenden Steckdosen inkl. fachgerechter
Trennung der elektrischen Anschlüsse, vollständiger
Demontage, Abtransport sowie ordnungsgemäßer Entsorgung
gemäß den geltenden Vorschriften.
Menge: 12,000 St

**03.03.01.14 Rückbau Schalter**
Rückbau der bestehenden Schalter inkl. fachgerechter
Trennung der elektrischen Anschlüsse, vollständiger
Demontage, Abtransport sowie ordnungsgemäßer Entsorgung
gemäß den geltenden Vorschriften.
Menge: 26,000 St

**03.03.01.15 Rückbau Klingel**
Rückbau der bestehenden Klingelanlage inkl.
Klingeltaster,
Signalgeber und zugehöriger Leitungen, fachgerechte
Trennung
der elektrischen Anschlüsse, vollständige Demontage,
Abtransport sowie ordnungsgemäße Entsorgung gemäß den
geltenden Vorschriften.
Menge: 3,000 St

**03.03.01.16 Rückbau Sprechanlage**
Demontage von Innenstation, Netzteilen, Steuer- und
Bedieneinheiten. Trennen und Rückbau der zugehörigen
Leitungen.Herstellen der Spannungsfreiheit, Sicherung
der
Anschlussstellen. Abtransport sowie ordnungsgemäße
Entsorgung gemäß den geltenden Vorschriften.
Menge: 4,000 St

**03.03.01.17 Rückbau Leuchte**
Rückbau der bestehenden Leuchte inkl. fachgerechter
Trennung der elektrischen Anschlüsse, vollständiger
Demontage, Abtransport sowie ordnungsgemäßer Entsorgung
gemäß den geltenden Vorschriften.
Menge: 10,000 St

**03.03.01.18 Rückbau Raumthermostat**
Rückbau des bestehenden Raumthermostats inkl.
fachgerechter Trennung der elektrischen Anschlüsse,
vollständiger Demontage, Abtransport sowie
ordnungsgemäßer
Entsorgung gemäß den geltenden Vorschriften.
Menge: 3,000 St

**03.03.01.19 Rückbau Antennendose**
Rückbau der bestehenden Antennendose inkl.
fachgerechter
Trennung der angeschlossenen Leitungen, vollständiger
Demontage, Abtransport sowie ordnungsgemäßer Entsorgung
gemäß den geltenden Vorschriften.
Menge: 3,000 St

**03.03.01.20 Rückbau Kabelkanal 30x30 mm**
Rückbau des bestehenden Kabelkanals 30 × 30 mm inkl.
Abdeckung, Befestigungsmaterial und Zubehör,
vollständige
Demontage, Abtransport sowie ordnungsgemäße Entsorgung
gemäß den geltenden Vorschriften.
Menge: 9,000 m

**03.03.01.21 Rückbau Panzerrohr**
Rückbau der bestehenden Panzerrohre inkl.
Befestigungsmaterial und Zubehör, vollständige
Demontage,
Abtransport sowie ordnungsgemäße Entsorgung gemäß den
geltenden Vorschriften.
Menge: 3,000 m

**03.03.01.22 Rückbau Kunststoffrohr**
Rückbau der bestehenden Kunststoffrohre inkl.
Befestigungsmaterial und Zubehör, vollständige
Demontage,
Abtransport sowie ordnungsgemäße Entsorgung gemäß den
geltenden Vorschriften.
Menge: 2,000 m

##### Abschnitt 03.03.02 Hinterhaus

**03.03.02.01 Rückbau Sprechanlage**
Rückbau der vorhandenen Sprechanlagenanlage inkl.
Demontage von Innen- und Außenstationen, Netzteilen,
Steuergeräten und Bedienelementen. Trennen und Rückbau
der zugehörigen Leitungen. Abtransport sowie
ordnungsgemäßer Entsorgung gemäß den geltenden
Vorschriften.
Menge: 1,000 St

**03.03.02.02 Rückbau sämtlicher Leitungen für die Versorgung der Beleuchtung, Steckdosen und sonstige elektrische Betriebsmittel**
Rückbau sämtlicher Leitungen zur Versorgung der
Beleuchtung,
Steckdosen sowie sonstiger elektrischer Betriebsmittel
inkl.
fachgerechter Trennung, vollständigem Ausbau,
Abtransport
und ordnungsgemäßer Entsorgung gemäß den geltenden
Vorschriften.
Menge: 1100,000 m

**03.03.02.03 Rückbau Zuleitung von UV DG zu UV**
Rückbau der vorhandenen elektrischen Zuleitung von der
Hauptverteilung zur Unterverteilung einschließlich
spannungsfreier Schaltung, fachgerechter Trennung an
HV und
UV, vollständigem Ausbau aus Installationszonen,
Abtransport
und fachgerechter Entsorgung gemäß den geltenden
Vorschriften.
Menge: 10,000 m

**03.03.02.04 Rückbau Unterverteilung Küche**
Rückbau der bestehenden Unterverteilung, sämtlichem
Zubehör, fachgerechter Trennung aller angeschlossenen
Stromkreise, vollständiger Demontage, Abtransport sowie
ordnungsgemäßer Entsorgung gemäß den geltenden
Vorschriften.
Menge: 2,000 St

**03.03.02.05 Rückbau Abzweigdosen**
Rückbau der bestehenden Abzweigdosen inkl.
fachgerechter
Trennung der angeschlossenen Leitungen, vollständiger
Demontage, Abtransport sowie ordnungsgemäßer Entsorgung
gemäß den geltenden Vorschriften.
Menge: 2,000 St

**03.03.02.06 Rückbau Telefondose**
Rückbau der vorhandenen Telefondose inkl. Abdeckung und
Installationsdose. Trennen und Rückbau der zugehörigen
Telekommunikationsleitung bis zur nächsten Abzweigbzw.
Übergabestelle. Sichern der Leitungsenden und
fachgerechte
Entsorgung des Abbruchmaterials. Ausführung gemäß
geltenden Vorschriften und Arbeitsschutzbestimmungen.
Menge: 2,000 St

**03.03.02.07 Rückbau Datendose**
Rückbau der vorhandenen Datendose inkl. Abdeckung und
Installationsdose. Trennen und Rückbau der zugehörigen
Datenleitung bis zur nächsten Abzweig- bzw.
Verteilereinheit.
Sichern der Leitungsenden und fachgerechte Entsorgung
des
Abbruchmaterials. Ausführung gemäß geltenden
Vorschriften
und Arbeitsschutzbestimmungen.
Menge: 2,000 St

**03.03.02.08 Rückbau Steckdosen**
Rückbau der bestehenden Steckdosen inkl. fachgerechter
Trennung der elektrischen Anschlüsse, vollständiger
Demontage, Abtransport sowie ordnungsgemäßer Entsorgung
gemäß den geltenden Vorschriften.
Menge: 30,000 St

**03.03.02.09 Rückbau Schalter**
Rückbau der bestehenden Schalter inkl. fachgerechter
Trennung der elektrischen Anschlüsse, vollständiger
Demontage, Abtransport sowie ordnungsgemäßer Entsorgung
gemäß den geltenden Vorschriften.
Menge: 11,000 St

**03.03.02.10 Rückbau Leuchte**
Rückbau der bestehenden Leuchte inkl. fachgerechter
Trennung der elektrischen Anschlüsse, vollständiger
Demontage, Abtransport sowie ordnungsgemäßer Entsorgung
gemäß den geltenden Vorschriften.
Menge: 30,000 St

**03.03.02.11 Rückbau Installationskanäle**
Rückbau der bestehenden Installationskanäle inkl.
Abdeckung,
Befestigungsmaterial und Zubehör, vollständige
Demontage,
Abtransport sowie ordnungsgemäße Entsorgung gemäß den
geltenden Vorschriften.
Menge: 15,000 m

### Titel 04 KG 300 Abbruch Wohnhaus Nikolaistraße 9

#### Bereich 04.01 Schadstoffsanierung gemäß Gutachten

*Hinweis*
Beim Ausbau der Baumaterialien im Rahmen der
Schadstoffsanierung handelt es sich um Materialien, die
gefährliche Stoffe enthalten. Die Rückbaumaßnahmen
sind so
zu konzipieren, dass der Schutz gemäß TRGS 519, gemäß
TRGS 521 und TRGS 524 gewährleistet wird!
Sämtliche erforderlichen Maßnahmen zum Schutz des
Personals sind im Zuge des Rückbaus in die
Einheitspreise
einzukalkulieren. Die für Personenschutzeinrichtungen
erforderlichen Flächen werden bauseits auf dem Baufeld
zur
Verfügung gestellt.

**04.01.01 Ausbau Dämmmaterial KMF- belastet**
Rückbau Dämmmaterial KMF belastet gemäß TRGS 521.
Die anfallenden Materialien sind in BigBags zu packen,
im
Baufeld zu transportieren und über den Titel
Verwertung und
Beseitigung KMF zu entsorgen.

Ort: Außenwand Ostseite, zwischen Betonsparren und
Dachziegel im DG
Menge: 4,000 m³

**04.01.02 Ausbau Styropordämmung Fensterlaibung**
Rückbau Dämmmaterial aus Styropor.
Die anfallenden Materialien sind in BigBags zu packen,
im
Baufeld zu transportieren und über den Titel
Verwertung und
Beseitigung gemischte Abfälle zu entsorgen.

Ort: Styropordämmung in Fensterlaibungen
Menge: 30,000 m²

**04.01.03 Ausbau Fugenfüllung Betonplatten asbesthaltig**
Rückbau Fugenfüllung gemäß TRGS 519 / DGUV I 201-012,
mittels zugelassenem BT- Verfahren
Die anfallenden Materialien sind in BigBags zu packen,
im
Baufeld zu transportieren und über den Titel
Verwertung und
Beseitigung Fugenkitt asbesthaltig zu entsorgen.

Ort: Fugenkitt Morinol zwischen den Betonplattenstößen
an der
Fassade zum Hof (Nordseite)
Menge: 40,000 m

**04.01.04 Ausbau Anhydritestrich mit Bitumenbahn und KMF**
Ausbau Fußbodenaufbau bestehend aus Anhydritestrich
(Dicke
5 cm), KMF und Bitumenlage gemäß TRGS 521.
Die anfallenden Materialien sind in BigBags zu packen,
im
Baufeld zu transportieren und über den Titel
Verwertung und
Beseitigung gemischte Abfälle zu entsorgen.

Ort: Fußbodenaufbau oberhalb der Rohbetondecke im EG
und
DG
Menge: 135,000 m²

#### Bereich 04.02 Entkernung / selektiver Rückbau

**04.02.01 Abbruch Fenster Südfassade**
Abbruch Fenster Südfassade, Abmessung B/H= 0,76 m /
1,4 m.
Die anfallenden Materialien sind im Baufeld zu
transportieren
und über den Titel Verwertung und Beseitigung  Altholz
A IV zu
entsorgen.
Menge: 12,000 St

**04.02.02 Abbruch Fenster Nordfassade**
Abbruch Fenster Nordfassade, Abmessung B/H= 1 m / 1,4
m.
Die anfallenden Materialien sind im Baufeld zu
transportieren
und über den Titel Verwertung und Beseitigung Altholz
A IV zu
entsorgen.
Menge: 6,000 Stk

**04.02.03 Abbruch Fenster Treppenhaus**
Abbruch Fenster Treppenhaus, Abmessung B/H= 1 m / 0,6
m.
Die anfallenden Materialien sind im Baufeld zu
transportieren
und über den Titel Verwertung und Beseitigung Altholz
A IV zu
entsorgen.
Menge: 2,000 Stk

**04.02.04 Abbruch Haustür**
Abbruch Haustür, Abmessung B/H= 2,5 m / 2,1 m.
Die anfallenden Materialien sind im Baufeld zu
transportieren
und über den Titel Verwertung und Beseitigung Altholz
A IV zu
entsorgen.
Menge: 1,000 Stk

**04.02.05 Abbruch Dachpappe**
Abbruch Dachpappe.
Die anfallenden Materialien sind im Baufeld zu
transportieren
und über den Titel Verwertung und Beseitigung
Bitumengemische zu entsorgen.

Ort: Außenbereich Eingang Hofseite, Auflage Vordach
Menge: 5,000 m²

**04.02.06 Abbruch Türen, Zargen**
Abbruch Türen inkl. Zargen.
Die anfallenden Materialien sind im Baufeld zu
transportieren
und über den Titel Verwertung und Beseitigung Altholz
A II/ A III
zu entsorgen.

Ort: UG bis DG
Menge: 16,000 St

**04.02.07 Abbruch Dachfenster**
Abbruch Dachfenster mit Verglasung Abmessung B/H= 0,7
m /
0,85 m.
Die anfallenden Materialien sind im Baufeld zu
transportieren
und über den Titel Verwertung und Beseitigung Eisen
und Stahl
zu entsorgen.
Menge: 4,000 St

**04.02.08 Abbruch Schneefanggitter**
Abbruch Schneefanggitter.
Die anfallenden Materialien sind im Baufeld zu
transportieren
und über den Titel Verwertung und Beseitigung Eisen
und Stahl
zu entsorgen.
Menge: 15,000 m

**04.02.09 Abbruch Dachdeckung**
Dachdeckung aus Pfannenziegel abbrechen.
Die anfallenden Materialien sind im Baufeld zu
transportieren
und über den Titel Verwertung und Beseitigung
Bauschutt Z1.2
zu entsorgen.
Menge: 120,000 m²

**04.02.10 Abbruch Dachlattung**
Dachlattung abbrechen. Abmessung 6/8 cm.
Die anfallenden Materialien sind im Baufeld zu
transportieren
und über den Titel Verwertung und Beseitigung Altholz
A IV zu
entsorgen.
Menge: 100,000 m²

**04.02.11 Abbruch Holztrennwände**
Holztrennwände aus Holzlatten abbrechen.
Die anfallenden Materialien sind im Baufeld zu
transportieren
und über den Titel Verwertung und Beseitigung Altholz
A IV zu
entsorgen.

Ort: Dachgeschoss
Menge: 50,000 m²

**04.02.12 Abbruch Feuerschutzwand**
Abbruch Feuerschutzwand.
Die anfallenden Materialien sind im Baufeld zu
transportieren
und über den Titel Verwertung und Beseitigung Eisen
und Stahl
zu entsorgen.

Ort: Schornstein Dachgeschoss
Menge: 5,000 m²

**04.02.13 Abbruch Anhydritestrich über Rohdecke**
Abbruch Anhydritestrich (Dicke 5 cm) über Rohdecke.
Die anfallenden Materialien sind  im Baufeld zu
transportieren
und über den Titel Verwertung und Beseitigung
Bauschutt auf
Gipsbasis >Z2 zu entsorgen.

Ort: Fußbodenaufbau oberhalb der Rohbetondecke im 1.
und
2.OG.
Menge: 135,000 m²

**04.02.14 Abbruch Fußbodenbeläge**
Abbruch Fußbodenbeläge.
Die anfallenden Materialien sind im Baufeld zu
transportieren
und über den Titel Verwertung und Beseitigung
Sperrmüll zu
entsorgen.

Ort: EG, 1. OG, 2. OG
Menge: 150,000 m²

**04.02.15 Abbruch Wandbeläge**
Abbruch Wandbeläge wie lose Tapeten, Verkleidungen etc.
Die anfallenden Materialien sind im Baufeld zu
transportieren
und über den Titel Verwertung und Beseitigung
Sperrmüll zu
entsorgen.

Ort: EG, 1. OG, 2. OG
Menge: 500,000 m²

**04.02.16 Abbruch Steinbelag Treppe**
Steinbelag Treppe abbrechen.
Die anfallenden Materialien sind im Baufeld zu
transportieren
und über den Titel Verwertung und Beseitigung
Bauschutt Z1.2
zu entsorgen.

Ort: Treppenpodeste
Menge: 2,000 m³

**04.02.17 Abbruch Treppengeländer**
Abbruch Treppengeländer.
Die anfallenden Materialien sind im Baufeld zu
transportieren
und über den Titel Verwertung und Beseitigung Eisen
und Stahl
zu entsorgen.
Menge: 25,000 m

**04.02.18 Abbruch PVC Handlauf**
Abbruch PVC Handlauf.
Die anfallenden Materialien sind im Baufeld zu
transportieren
und über den Titel Verwertung und Beseitigung
Sperrmüll zu
entsorgen.

Ort: Treppengeländer
Menge: 25,000 m

#### Bereich 04.03 Abbruch tragende Konstruktion

*Hinweis*
Beim Abbruch Nikolaistraße 9 handelt es sich um einen
Totalabbruch.
Ausführung erschütterungsarm DIN 4150, lärmarm,
Lärmpegel
max . 80 dB ( A ), staubarm BGI 5047. Eindämmung von
Staubimmissionen sind durch geeignete Maßnahmen wie
z.B.
staubbindende Befeuchtung im Rahmen des Abbruches
vorzusehen.

Der Abbruch ist schrittweise, beginnend von oben,
durch eine
Fachfirma sensibel und erschütterungsfrei
(Sägeverfahren)
unter ständiger Beobachtung des historischen
Heinrich-Schütz-Hauses durchzuführen.
Das Sägeverfahren für den Abbruch der Bodenplatte wird
gesondert ausgeschrieben.
Besonderes Augenmerk ist auf die Anschlussfuge zum
Altbau
zu legen.
Auf gegebenenfalls sichtbar werdende Unregelmäßigkeiten
beziehungsweise Gefügeprobleme des Altbaus ist
unverzüglich
zu reagieren.
In jedem Fall hat der Rückbau des Wohngebäudes
sensibel zu
erfolgen. Sollten in diesem Zuge tragende Bauteile
zutage
treten, sind diese zunächst zu belassen, bis der
weitere
Abbruch freigegeben wird beziehungsweise entsprechende
temporäre Sicherungsmaßnahmen ausgeführt sind.
Das von der Fachfirma zur Ausführung vorgesehene
Abbruchkonzept beziehungsweise die geplanten
technologischen Abläufe einschließlich der zum Einsatz
kommenden Geräte sind vom Bauherrn beziehungsweise
dessen Beauftragten freizugeben.
Die vorab beschriebenen Erschwernisse bei den
Abbrucharbeiten sind bei der Kalkulation der
Einheitspreise der
folgenden Positionen zu berücksichtigen.

**04.03.01 Abbruch Betondachstuhl**
18 Stk Stahlbetonsparren (Fertigteile), abbrechen.
Die anfallenden Materialien sind zu laden, im Baufeld
zu transportieren und über den Titel Verwertung und
Beseitigung Bauschutt Z2 Beton zu entsorgen.

Ausführung in Teilmengen / Abschnitten.

Ort: Dachgeschoss
Menge: 3,000 m³

**04.03.02 Abbruch Schornstein Mauerwerk**
Schornstein aus Mauerwerk abbrechen.
Die anfallenden Materialien sind zu laden, im Baufeld
zu transportieren und über den Titel Verwertung und
Beseitigung Bauschutt Z2 zu entsorgen.

Ausführung in Teilmengen / Abschnitten.
Menge: 6,500 m³

**04.03.03 Abbruch Rohbetondecken**
Abbruch Rohbetondecken. bestehend aus 4 Stk
Deckenplatten
2,40 m x 2,45 m sowie 4 Stk Deckenplatten 2,23 m x
2,67 m,
Stärke ca. 16 cm, pro Geschoss.
Die anfallenden Materialien sind zu laden, im Baufeld
zu transportieren und über den Titel Verwertung und
Beseitigung Bauschutt Z2 Beton zu entsorgen.

Ausführung in Teilmengen / Abschnitten.

Ort: EG, 1.OG, 2.OG, DG
Menge: 40,000 m³

**04.03.04 Abbruch Treppenläufe Betonfertigteil Stahlbeton**
7 Stk Fertigteiltreppenläufe aus Stahlbeton abbrechen.
Pro Treppenlauf 8 Steigungen 18/30, Breite 1 m.
Die anfallenden Materialien sind zu laden, im Baufeld
zu transportieren und über den Titel Verwertung und
Beseitigung Bauschutt Z2 Beton zu entsorgen.

Ausführung in Teilmengen / Abschnitten.
Menge: 4,000 m³

**04.03.05 Abbruch Treppenpodest Stahlbeton**
7 Stk Treppenpodeste aus Stahlbeton abbrechen.
Abmesungen 2,25 m x 1 m. Stärke ca.16 cm
Die anfallenden Materialien sind zu laden, im Baufeld
zu transportieren und über den Titel Verwertung und
Beseitigung Bauschutt Z2 Beton zu entsorgen.

Ausführung in Teilmengen / Abschnitten.
Menge: 2,500 m³

**04.03.06 Abbruch Wände Betonfertigteil**
Außenwand aus Betonfertigteilen abbrechen.
Abbruchdicke: 30 cm.
Die anfallenden Materialien sind zu laden, im Baufeld
zu transportieren und über den Titel Entsorgung und
Verwertung und Beseitigung Bauschutt Z2 Beton zu
entsorgen.

Ausführung in Teilmengen / Abschnitten.

Ort: Außenwände Nordfassade (Hofseite), Westseite
Anschluss
an Haupthaus (Nikolaistraße 13), Giebel Ostfassade
(Marienkirchgasse)
Menge: 110,000 m³

**04.03.07 Abbruch Wände Betonfertigteil mit KMF- Kern**
Zerstörungsfreie Demontage der Außenwand aus 12 Stk
Betonfertigteilen mit KMF-Kern im Ganzen,
Einzelabmessung
pro Platte 2,4 m x 2,8 m x 0,3 m.
Zerlegen der Platten und Separieren des KMF-Kerns in
einer
Recyclinganlage des AN unter Beachtung der Regelungen
der
TRGS 521. Aufgrund der Faseremissionen dürfen die
Platten
nicht am Standort zerlegt werden.

Die anfallenden Materialien sind zu laden, im Baufeld
zu transportieren und über den Titel Entsorgung und
Verwertung und Beseitigung Bauschutt Z2 Beton bzw. KMF
zu
entsorgen.

Ausführung in Teilmengen / Abschnitten.

Ort: Außenwand Ostseite zur Marienkirchgasse
Menge: 25,000 m³

**04.03.08 Abbruch Wände Mauerwerk**
Wände aus Mauerwerk abbrechen.
Abbruchdicke: 30 cm.
Die anfallenden Materialien sind zu laden, im Baufeld
zu transportieren und über den Titel Verwertung und
Beseitigung Bauschutt Z1.2 zu entsorgen.

Ausführung in Teilmengen / Abschnitten.

Ort: Außenwände UG, Innenwand Nord- West UG,
Innenwand DG
Menge: 15,000 m³

**04.03.09 Abbruch Porenbeton Außenwand**
Außenwand aus Porenbeton abbrechen.
Abbruchdicke: 30 cm.
Die anfallenden Materialien sind zu laden, im Baufeld
zu transportieren und über den Titel Verwertung und
Beseitigung Bauschutt >Z2 Porenbeton zu entsorgen.

Ausführung in Teilmengen / Abschnitten.

Ort: Außenwand Süd, Vorderseite Nikolaistraße
Menge: 20,000 m³

**04.03.10 Abbruch Bodenplatte Stahlbeton**
Bodenplatte aus Stahlbeton inkl. Streifenfundament
abbrechen.
Abbruchdicke: 30 cm.
Die anfallenden Materialien sind zu laden, im Baufeld
zu transportieren und über den Titel Entsorgung und
Verwertung und Beseitigung Bauschutt Z2 Beton zu
entsorgen.

Ort: Eingang Nord
Menge: 3,000 m³

**04.03.11 Teilabbruch Bodenplatte mit Seilsägeverfahren**
Teilweiser Abbruch der ca. 1,80 m starken Bodenplatte
aus
Beton/Stahlbeton, gegründet auf Grobschlag, im
Seilsägeverfahren.

Die Technologie setzt sich wie folgt zusammen:
Herstellen von Eckbohrungen (Kernbohrungen) an den
vorgesehenen Schnittpunkten durch die gesamte
Bauteilstärke
bis in das unter der Bodenplatte befindliche
Mineralgemisch.
Herstellen einer unterirdischen Horizontalbohrung
mittels
Erdrakete unterhalb des Fundamentkörpers bis zu den
zuvor
hergestellten Eckbohrungen, zur Aufnahme und
Durchführung
eines Diamantseils.
Ausführen der vertikalen Trennschnitte mittels
Diamantseilsäge
über die gesamte Bauteilstärke. Kurze Schnittkanten
können
alternativ durch eng gesetzte Kernbohrungen hergestellt
werden.
Ausführung erforderlicher Teilungsschnitte zur
Reduzierung der
Einzelblockgewichte entsprechend Transport- und
Hebevorgaben.
Bei Bedarf hydraulisches Aufweiten bzw. Trennen der
Betonblöcke mittels hydraulischer Pressgeräte.
Einschließlich
sämtlicher erforderlicher Geräte, Maschinen,
Diamantwerkzeuge, Hilfs- und Betriebsstoffe.

Die anfallenden Materialien sind zu laden, im Baufeld
zu
transportieren und über den Titel Entsorgung und
Verwertung
und Beseitigung Bauschutt Z2 Beton zu entsorgen.

Im Preis enthalten sind die Sicherung angrenzender
Bauteile,
die Herstellung des Planums auf der Grabensohle und
anfallende Wasserhaltung für Oberflächenwasser.
Menge: 20,000 m³

#### Bereich 04.04 Verwertung und Beseitigung

*Hinweis*
Der Nachweis zu den folgenden Entsorgungspositionen ist
über Originallieferscheine bzw. Wiegescheine des
jeweiligen Entsorgungsunternehmens in Verbindung mit
den
Transportscheinen zu erbringen.
Entsorgungsnachweise sind jeder Rechnung beizulegen!

**04.04.01 Deklarationsanalyse Bauschutt nach LAGA und EBV**
Deklarationsanalyse nach LAGA
Untersuchung von Parameterumfang Abbruchmaterial
(Bauschutt) nach LAGA M20 11/2003 im Feststoff und
Eluat,
Tabellen II.1.4-5 und II.1.4-6. inkl.
Probenvorbereitung,
Trockensubstanz, Königswasseraufschluss und
Eluatherstellung.

Deklarationsanalyse nach EBV
Deklarationsanalyse von Abbruchmaterial (Bauschutt)
nach
ErsatzbaustoffV, Anlage 1, Tabelle 1 (RC-1 bis RC 3),
Feststoff
und Eluat. inkl. Probenvorbereitung, Trockensubstanz,
Königswasseraufschluss und Schütteleluat (2:1)

Die Probenahme und Analytik ist von einem anerkannten,
zugelassenen und unabhängigen Labor durchzuführen.
Beprobung von Bauschutthaufwerken gemäß den Vorgaben
der
LAGA PN 98 und den Vorgaben des Labors durch
Probenehmer mit aktuellem Sachkundenachweis gemäß LAGA
PN 98 im Beisein der örtlichen Bauüberwachung oder
eines
Vertreters des AG.
Eine Vordeklaration der anfallenden Materialien auf der
Baustelle wird dringend empfohlen.

Dokumentation der Probenahme inkl. Fotodokumentation,
Übergabe der Ergebnisse in einem Protokoll als
pdf.-Datei und
2-fach auf Papier.
Aufbewahrung der Rückstellproben 6 Monate, inkl.
Probentransport ins Labor.
Menge: 1,000 Stk

**04.04.02 Entsorgungsmaterial Bauschutt Z2 Beton transportieren**
Abbruchmaterial Bauschutt Beton auf der Baustelle
lagernd
laden und zum Entsorgungsunternehmen  transportieren,
dort
abladen.
Menge: 510,000 t

**04.04.03 Entsorgungsgebühr Bauschutt Beton Z2**
Entsorgungsgebühr für Bauschutt Beton.
Nachweis gemäß Wiegeschein und Entsorgungsnachweis ist
dem AG zu übergeben.
LAGA Zuordnungswert Z 2, deponietechnische Verwertung
DK I.

ASN 170101
Menge: 510,000 t

**04.04.04 Entsorgungsmaterial Bauschutt >Z2 Porenbeton transportieren**
Abbruchmaterial Bauschutt Porenbeton auf der Baustelle
lagernd laden und zum Entsorgungsunternehmen
transportieren, dort abladen.
Menge: 7,000 t

**04.04.05 Entsorgungsgebühr Bauschutt Porenbeton >Z2**
Entsorgungsgebühr für Bauschutt Porenbeton.
Nachweis gemäß Wiegeschein und Entsorgungsnachweis ist
dem AG zu übergeben.
LAGA Zuordnungswert >Z2, deponietechnische Verwertung
DK
I.

ASN 170802
Menge: 7,000 t

**04.04.06 Entsorgungsmaterial Bauschutt auf Gipsbasis >Z2 transportieren**
Abbruchmaterial Bauschutt auf Gipsbasis auf der
Baustelle
lagernd laden und zum Entsorgungsunternehmen
transportieren, dort abladen.
Menge: 25,000 t

**04.04.07 Entsorgungsgebühr Bauschutt Gipsbasis >Z2**
Entsorgungsgebühr für Bauschutt auf Gipsbasis.
Nachweis gemäß Wiegeschein und Entsorgungsnachweis ist
dem AG zu übergeben.
LAGA Zuordnungswert >Z2, deponietechnische Verwertung
DK I.

ASN 170802
Menge: 25,000 t

**04.04.08 Entsorgungsmaterial Bauschutt Z1.2 transportieren**
Abbruchmaterial Bauschutt Mauerwerk, Dachziegel Z1.2
auf der
Baustelle lagernd laden und zum Entsorgungsunternehmen
transportieren, dort abladen.
Menge: 40,000 t

**04.04.09 Entsorgungsgebühr Bauschutt Z1.2**
Entsorgungsgebühr für Bauschutt Mauerwek, Dachziegel.
Nachweis gemäß Wiegeschein und Entsorgungsnachweis ist
dem AG zu übergeben.
LAGA Zuordnungswert Z1.2, deponietechnische Verwertung
DK I.

ASN 170107
Menge: 40,000 t

**04.04.10 Entsorgungsmaterial KMF transportieren**
Dämmmaterial das aus gefährlichen Stoffen bestehet auf
der
Baustelle lagernd laden und zum Entsorgungsunternehmen
transportieren, dort abladen.
Menge: 0,500 t

**04.04.11 Entsorgungsgebühr KMF**
Entsorgungsgebühr für Dämmmaterial KMF.
Nachweis gemäß Wiegeschein und Entsorgungsnachweis ist
dem AG zu übergeben.

ASN 170603
Menge: 0,500 t

**04.04.12 Fugenkitt asbesthaltig transportieren**
Abbruchmaterial Fugenkitt asbesthaltig  auf der
Baustelle
lagernd laden und zum Entsorgungsunternehmen
transportieren, dort abladen.
Menge: 0,500 t

**04.04.13 Entsorgungsgebühr Fugenkitt asbesthaltig**
Entsorgungsgebühr fürFugenkitt asbesthaltig.
Nachweis gemäß Wiegeschein und Entsorgungsnachweis ist
dem AG zu übergeben.

ASN 170601
Menge: 0,500 t

**04.04.14 Entsorgungsmaterial Altholz A II/ A III transportieren**
Abbruchmaterial Altholz A II/ A III auf der Baustelle
lagernd
laden und zum Entsorgungsunternehmen  transportieren,
dort
abladen.
Menge: 0,500 t

**04.04.15 Entsorgungsgebühr Altholz A II/A III**
Entsorgungsgebühr für Altholz A II/ A III.
Nachweis gemäß Wiegeschein und Entsorgungsnachweis ist
dem AG zu übergeben.
Altholzverwertung A II/A III

ASN 170201
Menge: 0,500 t

**04.04.16 Entsorgungsmaterial Altholz A IV transportieren**
Abbruchmaterial Altholz A IV auf der Baustelle lagernd
laden
und zum Entsorgungsunternehmen  transportieren, dort
abladen.
Menge: 2,000 t

**04.04.17 Entsorgungsgebühr Altholz A IV**
Entsorgungsgebühr für Altholz A IV.
Nachweis gemäß Wiegeschein und Entsorgungsnachweis ist
dem AG zu übergeben.
Altholzverwertung A IV

ASN 170204
Menge: 2,000 t

**04.04.18 Entsorgungsmaterial Sperrmüll transportieren**
Abbruchmaterial Fußbodenbeläge, Dachpappe auf der
Baustelle lagernd laden und zum Entsorgungsunternehmen
transportieren, dort abladen.
Menge: 1,500 t

**04.04.19 Entsorgungsgebühr Sperrmüll**
Entsorgungsgebühr für Fußbodenbeläge und Dachpappe.
Nachweis gemäß Wiegeschein und Entsorgungsnachweis ist
dem AG zu übergeben.
Abfallverwertung als Sperrmüll

ASN 200301
Menge: 1,500 t

**04.04.20 Entsorgungsmaterial gemischte Abfälle transportieren**
Gemischte Abbruchmaterialien die gefährliche Stoffe
enthalten,
auf der Baustelle lagernd laden und zum
Entsorgungsunternehmen  transportieren, dort abladen.
Menge: 20,000 t

**04.04.21 Entsorgungsgebühr gemischte Abfälle**
Entsorgungsgebühr für gemischte Abfälle die
gefährliche Stoffe
enthalten.
Nachweis gemäß Wiegeschein und Entsorgungsnachweis ist
dem AG zu übergeben.

ASN 170903
Menge: 20,000 t

**04.04.22 Entsorgungsmaterial transportieren (Eisen und Stahl)**
Entsorgungsmaterialien (Eisen und Stahl)  auf der
Baustelle lagernd laden und zum Entsorgungsunternehmen
transportieren, dort abladen.
Menge: 1,000 t

**04.04.23 Entsorgungsgebühr Eisen und Stahl**
Entsorgungsgebühr für Eisen und Stahl.
Nachweis gemäß Wiegeschein und Entsorgungsnachweis ist
dem AG zu übergeben.

ASN 170405
Menge: 1,000 t

**04.04.24 Entsorgungsmaterial Bitumengemische transportieren**
Entsorgungsmaterialien Bitumengemische auf der
Baustelle lagernd laden und zum Entsorgungsunternehmen
transportieren, dort abladen.
Menge: 0,500 t

**04.04.25 Entsorgungsgebühr Bitumengemische**
Entsorgungsgebühr für Bitumengemische.
Nachweis gemäß Wiegeschein und Entsorgungsnachweis ist
dem AG zu übergeben.

ASN 170302
Menge: 0,500 t

### Titel 05 KG 300 Teilabbruch Nikolaistraße 13 (Hin

#### Bereich 05.01 Schadstoffsanierung gemäß Gutachten

*Hinweis*
Beim Ausbau der Baumaterialien im Rahmen der
Schadstoffsanierung handelt es sich um Materialien, die
gefährliche Stoffe enthalten. Die Rückbaumaßnahmen
sind so
zu konzipieren, dass der Schutz gemäß TRGS 519, gemäß
TRGS 521 und TRGS 524 gewährleistet wird!
Sämtliche erforderlichen Maßnahmen zum Schutz des
Personals sind im Zuge des Rückbaus in die
Einheitspreise
einzukalkulieren. Die für Personenschutzeinrichtungen
erforderlichen Flächen werden bauseits auf dem Baufeld
zur
Verfügung gestellt.

**05.01.01 Ausbau Fußbodendämmung KMF- belastet**
Rückbau Dämmmaterial KMF belastet gemäß TRGS 521.
Die anfallenden Materialien sind in BigBags zu packen,
im
Baufeld zu transportieren und über den Titel
Verwertung und
Beseitigung KMF zu entsorgen.

Ort: Fußbodendämmung im Fehlboden der Holzbalkendecken,
1. OG, 2.OG, DG
Menge: 30,000 m³

**05.01.02 Ausbau Dämmung WC- Zwischenwände**
Rückbau Dämmmaterial KMF belastet gemäß TRGS 521.
Die anfallenden Materialien sind in BigBags zu packen,
im
Baufeld zu transportieren und über den Titel
Verwertung und
Beseitigung KMF zu entsorgen.

Ort: WC Trennwände
Menge: 1,000 m³

**05.01.03 Intensivreinigung**
Nach Abschluss der Abbrucharbeiten sowie nach
vollständiger
Räumung des angefallenen Abbruchmaterials aus dem
Hinterhaus ist eine intensive Reinigung sämtlicher
betroffener
Bereiche durchzuführen.
Die Reinigung hat so zu erfolgen, dass eine
einwandfreie
visuelle Kontrolle möglich ist und ein mehrfacher
Raumluftwechsel sichergestellt wird.
Bei demontierten KMF-Materialien sind die betroffenen
Bauteile
und Räume nach Abschluss der Demontagearbeiten durch
Absaugen mit einem Industriestaubsauger zu reinigen.
Hierfür
ist ein Industriestaubsauger mit Baumusterprüfung der
Staubklasse H gemäß DIN EN 60335-2-69 für Asbest- und
KMF-Demontagearbeiten zu verwenden.

Technische Anforderungen:
Staubklasse H gemäß DIN EN 60335-2-69
Fassungsvermögen: ca. 18 l
Schutzart: IP 54

Die Filter sowie das Sauggut sind in einem
verschlossenen
Container zwischenzulagern. Die Entsorgung der Filter
und des
Sauggutes hat getrennt und fachgerecht zu erfolgen.
Gegebenenfalls sind einzelne Bauteile im Rahmen einer
Nachreinigung feucht abzuwischen.
Menge: 1,000 psch

#### Bereich 05.02 Entkernung / selektiver Rückbau

*Hinweis*
1. Die oberen Deckenschalungen (Spanplatte, Dielung
bzw.
Lattung) der Holzbalkendecken im 1. und 2. OG sowie im
Dachgeschoß sind komplett zu erhalten, da diese die zur
Aussteifung notwendige Scheibenwirkung der
Geschoßdecken
gewährleisten.

2. Die Decke über dem jetzigen Erdgeschoß darf mit
Ausnahme
der Deckenbalken rückgebaut werden. Die Deckenbalken
dürfen jedoch erst entfernt werden, wenn in diesem Zuge
gleichzeitig die dann offenen Auflagertaschen verzahnt
ausgemauert werden. Der Rückbau der Deckenbalken
erfolgt
durch die Rohbaufirma.

3. Sollten Ausfachungen der inneren Bundwände
rückgebaut
werden und keine Diagonalstreben in diesen dann
vorhanden
sein, so sind die Wandebenen mit Bohlen bzw. Brettern
auszukreuzen. Die Auskreuzung erfolgt zwischen
Fußschwelle
und Rähmbalken jeweils in den Bereichen der
Stieleinbindungen und wird gesondert ausgeschrieben.

4. Der Rückbau der massiven Bodenplatte und die
Tieferlegung
des Fußbodens darf erst im Zuge der außenwandseitigen
Aufschachtung der westlichen Außenwand erfolgen, um die
zusätzliche Beanspruchung der Außenwand durch
horizontalen
Erddruck weitestgehend zu minimieren. Der Rückbau der
Deckenbalken erfolgt durch die Rohbaufirma.

**05.02.01 Abbruch Parkett**
Abbruch Fischgrätenparkett auf Zementestrich.
Die anfallenden Materialien sind im Baufeld zu
transportieren
und über den Titel Verwertung und Beseitigung Altholz
A IV zu
entsorgen.

Ort: EG
Menge: 35,000 m²

**05.02.02 Abbruch Zementestrich**
Abbruch  Zementestrich, Stärke ca. 5 cm.
Die anfallenden Materialien sind im Baufeld zu
transportieren
und über den Titel Verwertung und Beseitigung
Bauschutt Z1.2
zu entsorgen.

Ort: EG
Menge: 35,000 m²

**05.02.03 Abbruch Putz**
Abbruch Putz an Wand und Decke.
Die anfallenden Materialien sind im Baufeld zu
transportieren
und über den Titel Verwertung und Beseitigung
Bauschutt Z1.2
zu entsorgen.

Ort: EG bis 2.OG
Menge: 900,000 m²

**05.02.04 Abbruch Fußbodenbeläge**
Abbruch Fußbodenbeläge wie Laminat, Teppich, Linoleum
etc.
Die anfallenden Materialien sind im Baufeld zu
transportieren
und über den Titel Verwertung und Beseitigung
Sperrmüll zu
entsorgen.

Ort: 1. und 2.OG
Menge: 120,000 m²

**05.02.05 Abbruch Fehlboden**
Abbruch Fehlboden in Holzbalkendecke.
Die anfallenden Materialien sind im Baufeld zu
transportieren
und über den Titel Verwertung und Beseitigung Altholz
IV zu
entsorgen.

Ort: EG bis DG
Menge: 150,000 m²

**05.02.06 Abbruch Fenster**
Abbruch Fenster.
Die anfallenden Materialien sind im Baufeld zu
transportieren
und über den Titel Verwertung und Beseitigung  Altholz
A IV zu
entsorgen.

Ort: Außenfenster EG, ZG, Innenfenster Flur 1. und 2.
OG
Menge: 16,000 St

**05.02.07 Abbruch Türen, Zargen**
Abbruch Türen inkl. Zargen.
Die anfallenden Materialien sind im Baufeld zu
transportieren
und über den Titel Verwertung und Beseitigung Altholz
A II/ A III
zu entsorgen.

Ort: EG bis 2.OG
Menge: 20,000 St

**05.02.08 Abbruch Trennwände Gipskarton**
Abbruch WC Trennwände aus Gipskarton. Der Ausbau der
Zwischendämmung ist in separater Position beschrieben.
Die anfallenden Materialien sind im Baufeld zu
transportieren
und über den Titel Verwertung und Beseitigung
Bauschutt auf
Gipsbasis >Z2 zu entsorgen.

Ort: WC 1.OG
Menge: 20,000 m²

**05.02.09 Sicherung der inneren Trennwände**
Nach Abbruch des Putzes sind die Wandebenen der inneren
Trennwände mit Bohlen bzw. Brettern auszukreuzen. Die
Auskreuzung erfolgt zwischen Fußschwelle und Rähmbalken
jeweils in den Bereichen der Stieleinbindungen.
Menge: 1,000 psch

**05.02.10 Fluchttreppe aus Stahl abbrechen**
Abbruch und vollständiger Rückbau der außenliegenden
Fluchttreppe im Innenhaif  bestehend aus Treppenläufen,
Podest und Geländer aus feuerverzinktem Stahl.

2 Stk Treppenläufe mit jeweils 12 Steigungen
Laufbreite Treppe, Podest: ca. 1,00 m
Steigungsverhältnis: ca. 17 / 28 cm

Die anfallenden Materialien sind zu laden, im Baufeld
zu
transportieren und über den Titel Verwertung und
Beseitigung
zu entsorgen.

Abrechnung erfolgt nach Aufmaß in Verbindung mit den
Transport- und Wiegescheinen des AN.
Menge: 1,000 St

#### Bereich 05.03 Verwertung und Beseitigung

*Hinweis*
Der Nachweis zu den folgenden Entsorgungspositionen ist
über Originallieferscheine bzw. Wiegescheine des
jeweiligen Entsorgungsunternehmens in Verbindung mit
den
Transportscheinen zu erbringen.
Entsorgungsnachweise sind jeder Rechnung beizulegen!

**05.03.01 Deklarationsanalyse Bauschutt nach LAGA und EBV**
Deklarationsanalyse nach LAGA
Untersuchung von Parameterumfang Abbruchmaterial
(Bauschutt) nach LAGA M20 11/2003 im Feststoff und
Eluat,
Tabellen II.1.4-5 und II.1.4-6. inkl.
Probenvorbereitung,
Trockensubstanz, Königswasseraufschluss und
Eluatherstellung.

Deklarationsanalyse nach EBV
Deklarationsanalyse von Abbruchmaterial (Bauschutt)
nach
ErsatzbaustoffV, Anlage 1, Tabelle 1 (RC-1 bis RC 3),
Feststoff
und Eluat. inkl. Probenvorbereitung, Trockensubstanz,
Königswasseraufschluss und Schütteleluat (2:1)

Die Probenahme und Analytik ist von einem anerkannten,
zugelassenen und unabhängigen Labor durchzuführen.
Beprobung von Bauschutthaufwerken gemäß den Vorgaben
der
LAGA PN 98 und den Vorgaben des Labors durch
Probenehmer mit aktuellem Sachkundenachweis gemäß LAGA
PN 98 im Beisein der örtlichen Bauüberwachung oder
eines
Vertreters des AG.
Eine Vordeklaration der anfallenden Materialien auf der
Baustelle wird dringend empfohlen.

Dokumentation der Probenahme inkl. Fotodokumentation,
Übergabe der Ergebnisse in einem Protokoll als
pdf.-Datei und
2-fach auf Papier.
Aufbewahrung der Rückstellproben 6 Monate, inkl.
Probentransport ins Labor.
Menge: 1,000 St

**05.03.02 Entsorgungsmaterial Fußbodendämmung KMF**
Dämmmaterial das aus gefährlichen Stoffen bestehet auf
der
Baustelle lagernd laden und zum Entsorgungsunternehmen
transportieren, dort abladen.
Menge: 0,500 t

**05.03.03 Entsorgungsgebühr Fußbodendämmung KMF**
Entsorgungsgebühr für Dämmmaterial KMF.
Nachweis gemäß Wiegeschein und Entsorgungsnachweis ist
dem AG zu übergeben.

ASN 170603
Menge: 0,500 t

**05.03.04 Entsorgungsmaterial Bauschutt Z1.2 transportieren**
Abbruchmaterial BauschuttZ1.2 auf der Baustelle
lagernd laden
und zum Entsorgungsunternehmen  transportieren, dort
abladen.
Menge: 40,000 t

**05.03.05 Entsorgungsgebühr Bauschutt Z1.2**
Entsorgungsgebühr für Bauschutt Mauerwek, Dachziegel
Putz
etc.
Nachweis gemäß Wiegeschein und Entsorgungsnachweis ist
dem AG zu übergeben.
LAGA Zuordnungswert Z1.2, deponietechnische Verwertung
DK I.

ASN 170107
Menge: 40,000 t

**05.03.06 Entsorgungsmaterial Bauschutt auf Gipsbasis >Z2 transportieren**
Abbruchmaterial Bauschutt auf Gipsbasis auf der
Baustelle
lagernd laden und zum Entsorgungsunternehmen
transportieren, dort abladen.
Menge: 2,000 t

**05.03.07 Entsorgungsgebühr Bauschutt Gipsbasis >Z2**
Entsorgungsgebühr für Bauschutt auf Gipsbasis.
Nachweis gemäß Wiegeschein und Entsorgungsnachweis ist
dem AG zu übergeben.
LAGA Zuordnungswert >Z2, deponietechnische Verwertung
DK I.

ASN 170802
Menge: 2,000 t

**05.03.08 Entsorgungsmaterial Altholz A II/ A III transportieren**
Abbruchmaterial Altholz A II/ A III auf der Baustelle
lagernd
laden und zum Entsorgungsunternehmen  transportieren,
dort
abladen.
Menge: 1,000 t

**05.03.09 Entsorgungsgebühr Altholz A II/A III**
Entsorgungsgebühr für Altholz A II/ A III.
Nachweis gemäß Wiegeschein und Entsorgungsnachweis ist
dem AG zu übergeben.
Altholzverwertung A II/A III

ASN 170201
Menge: 1,000 t

**05.03.10 Entsorgungsmaterial Altholz A IV transportieren**
Abbruchmaterial Altholz A IV auf der Baustelle lagernd
laden
und zum Entsorgungsunternehmen  transportieren, dort
abladen.
Menge: 1,000 t

**05.03.11 Entsorgungsgebühr Altholz A IV**
Entsorgungsgebühr für Altholz A IV.
Nachweis gemäß Wiegeschein und Entsorgungsnachweis ist
dem AG zu übergeben.
Altholzverwertung A IV

ASN 170204
Menge: 1,000 t

**05.03.12 Entsorgungsmaterial Sperrmüll transportieren**
Abbruchmaterial Fußbodenbeläge auf der Baustelle
lagernd
laden und zum Entsorgungsunternehmen  transportieren,
dort
abladen.
Menge: 2,000 t

**05.03.13 Entsorgungsgebühr Sperrmüll**
Entsorgungsgebühr für Fußbodenbeläge.
Nachweis gemäß Wiegeschein und Entsorgungsnachweis ist
dem AG zu übergeben.
Abfallverwertung als Sperrmüll

ASN 200301
Menge: 2,000 t

### Titel 06 KG 300 Stundenlohnarbeiten

**06.01 Facharbeiter**
*** Bezugsbeschreibung
Facharbeiterstunden für unvorhersehbare Arbeiten auf
der
Baustelle nach Anweisung durch die Bauleitung. In den
EP sind
alle Lohnnebenkosten, Fahrzeiten, allgemeine Kosten der
Baustelle, anteilige Allgemeinkosten mit
einzukalkulieren.
Abgerechnet werden die Stunden auf der Baustelle.
Menge: 70,000 h

**06.02 Helfer**
*** wie Position 06.01
Stundenlohnarbeiten für Bauhelfer
Menge: 30,000 h

USt %: 19,00
